# R7 Bielefeld
Angebotsaufforderung (GAEB DA XML 3.3, DA83)
Projekt: 22006
Währung: EUR
Nebenangebote zugelassen: ja
Auftraggeber: Universität Bielefeld, Dezernat Facility Management, Universitätsstraße 25, 33615 Bielefeld, Deutschland
Erstellt mit: GXML Toolbox V3.3 R20230829, iTWO_64 V25.0.473, 06.10.2025

## 01 Allgemeine Baubeschreibung
01 Allgemeine Baubeschreibung

1.1.  Allgemeines
Auf dem Universitätscampus Bielefeld findet die bauliche Realisierung der neu gegründeten medizinischen Fakultät statt. Das neu zu planende Gebäude, das medizinische Forschungsgebäude "Tierhaltungsgebäude R7"  ist eines der Gebäude, die auf dem Medizincampus errichtet werden. In dem Gebäude sollen Labor- und Haltungsräume zu Tierforschungszwecken im Bereich der Medizin und Haltungs- und Brutversuchsräume zur Verhaltungsforschung von Tierarten im Bereich Biologie untergebracht werden. Die Labor- und Verhaltensforschungsbereiche werden durch Büro-, Seminar- und Schulungsräume im Erdgeschoss ergänzt.
Im Untergeschoss befinden sich die gemeinsame Spülküche der Medizin und der Biologie, Lagerflächen, Quarantäneräume für Tiere und Technikflächen.

1.2. Städtebauliches Bebauungskonzept
Das Baufeld befindet sich auf der Grenze der städtischen Campusstruktur im Norden und dem Teutoburger Wald im Süden.

Das Gebäude R7 bildet den Abschluss des Medizincampus im Westen und ordnet sich in die Höhenstaffelung der Campusstruktur ein. Das Gebäude R7 gliedert sich in die Höhenstaffelung der umliegenden Gebäude ein und bleibt in seiner Höhenentwicklung unterhalb der Höhe des Nachbargebäudes R6.

Der Haupteingang des Neubaus befindet sich im Norden und wird von dem neuen Campusboulevard aus erschlossen. Die Hanglage des Baufeldes führt dazu, dass das Gebäude R7 auf der Südseite im 1.OG begangen werden kann. Somit befindet sich der Logistikeingang im 1.OG des Neubaus und wird über die neue Straße (der Entwicklungsgang) angedient. Hier befinden sich auch die Außenvolieren des Tierhauses, alle Entsorgungscontainer, Fahrradstellplätze und ein Behindertenparkplatz für das Gebäude R7.

1.3. Gebäudebeschreibung
Der geplante 6-Geschossige Baukörper ist 22.08 m hoch (ab OK Gelände = + 142.47 ue. NN), 46,98 m lang, 28,58m breit und fällt unter die Gebäudeklasse 5.

Die Raumhöhen der einzelnen Ebenen sind folgende:
01 (UG): OK Fertigfußboden bis UK Rohdecke: 3,60 m
0 (EG): OK Fertigfußboden bis UK Rohdecke: 3,60 m
1 (1.OG): OK Fertigfußboden bis UK Rohdecke: 3,60 m
2 (2.OG): OK Fertigfußboden bis UK Rohdecke: 5,04 m
3 (3.OG): OK Fertigfußboden bis UK Rohdecke: 3,60 m
4 (4.OG): OK Fertigfußboden bis UK Rohdecke: 3,60 m

In jeder Etage befinden sich drei Schächte, über welche die Etagen durch die TGA- Gewerke erschlossen werden. Mit den Schachtnummern unterscheiden sich die Schachtpositionen in den Grundrissen. Die Positionen der Schächte vom 2.OG hinunter bis ins UG unterscheiden sich von den Schachtpositionen vom 2.OG hinaus bis zum 4.OG. Das 2.OG ist die Technikzentrale, in welcher sich u.a. die raumlufttechnischen Anlagen (RLT-Anlagen) befinden.

Untergeschoss:
Im nördlichen Bereich des Untergeschoss befinden sich die Technikräume wie Hausanschlüsse und die Elektrozentrale. Durch Einbring- / Revisionsschächte sind die Trafos und die Netzersatzanlage andienbar. Vom Campusboulevard aus werden Fernwärme, Mittelspannung und weitere Medien in das Gebäude eingespeist.
Im südlichen Bereich befinden sich die Spülküche und dazugehörige Lagerflächen. In der Spülküche findet die Käfigreinigung und Versorgung mit frischer Einstreu für das Tierhaus Medizin und Biologie statt.

Für einen etwaigen Austausch der Großgeräte in der Spülküche ist in der Küchenfassade eine doppelflügelige Tür eingeplant. Über den Einbringeschacht der Trafos kann auch die Einbringung bzw. Austausch der Großgeräte der Spülküche erfolgen.
Lagerflächen für Käfige, Gitter und Futter befinden sich unmittelbar gegenüber der Spülküche. Im UG befinden sich auch zwei Quarantäneräume. Eine Versorgung mit Tageslicht erfolgt über Lichtschächte.

Erdgeschoss:
Das Erdgeschoss ist die Haupteingangsebene für Personal, Wissenschaftler und Studenten und wird vom Campusboulevard aus erschlossen. Im vorderen, nördlichen Bereich direkt am Eingang befinden sich Büro-, Seminar- und Schulungsräume sowie Umkleiden. Dieser Bereich darf mit Straßenkleidung begangen werden.
Zu den Umkleiden gehört jeweils ein Nassbereich mit 2 Duschen, 2 Waschgelegenheiten und einem WC.

Im südlichen Bereich des Erdgeschosses sind die Räumlichkeiten der Bildgebung verortet.
Hier befinden sich das MRT, PET-CT und die molekulare Bildgebung für Untersuchungen an Tieren. Angrenzend befinden sich zwei Auswertungsräume und ein Raum für die MRT-Technik.
Für den PET-CT, MRT und die dazugehörigen Auswertungsräume, sowie der Haltungsraum S2-Tiere CT ist ein Strahlenschutz vorgesehen. Hier finden Untersuchungen an Tieren mit radioaktiven Nukliden mit einer sehr kurzen Halbwertszeit satt. Für den MRT-Raum ist in der westlichen Fassade eine Einbringöffnung geplant.

Angrenzend an dem Bereich der Bildgebung sind zwei weitere Haltungsräume und ein OP-Raum geplant. Für das Personal steht im EG ein Aufenthaltsraum zur Verfügung. Auch der Raum für Tierkadaver befindet sich im EG. Auf der Ebene befinden sich ausreichend WC-Anlagen gem. ASR für die anwesenden Personen (Mitarbeiter und Studenten).

1. Obergeschoss:
Das 1.OG ist die Hauptfunktionsebene der Medizin und ist ausschließlich in Bereichskleidung und weiterer Schutzkleidung (Haube, Mundschutz etc.) zu betreten.
In drei nord-süd ausgerichteten Raumschienen sind 16 Haltungs-, Labor- und OP-Räume angeordnet. Diese werden durch Versorgungslager ergänzt. Die rechte und mittlere Raumschienen sind Laborbereiche in S1-Qualität. Die linke Raumschiene beherbergt Funktions- und Haltungsräume in S2-SPF-Qualität.
Über eine Personalschleuse wird der S1 - Bereich betreten.

Alle Güter werden über die südliche Schleusenzone eingebracht. Hier sind ein Autoklav und eine H2O2-Kammer geplant. Nach Sterilisierung der Güter werden diese in den geplanten Lagerflächen untergebracht. Zusätzliche Lagerflächen sind im Flurbereichen zwischen den Zugangstüren der Funktionsräume vorgesehen. Auch eine Schleuse für die Übergabe der Tiere ist vorhanden.

Der S2-Bereich kann nur über den mittleren Flur betreten werden und über dem linken Flur an der West-fassade verlassen werden. Dadurch wird das "Einbahnstraßenprinzip" sichergestellt.
Betritt man die S2-Räume auf der linken Seite, ist ein Zurück in den S1-Bereich (mittlerer Flur) nicht mehr gestattet. Alle Personen und Güter verlassen den S2-Bereich, wie zuvor beschrieben, über den äußersten linken Flur. Material wird autoklaviert, damit sichergestellt wird, dass ggf. gefährliche Mikroorganismen den S2-Bereich nicht verlassen.
Das Personal kann über eine Abwurfkammer den S2-Bereich verlassen, um in die Personalschleuse zu gelangen. Im Vorflur zu den Personalschleusen sind ausreichende WCs fürs Personal geplant. Auch der Personalaufenthaltsraum ist von dem externen Vorflur aus zu erreichen.

Im 1.OG ist weiterhin die Krankenstation zur Aufnahme von kranken und verletzten Tieren aus der Biologie oder aus dem Bereich der Außenvolieren verortet.
Durch die Lage unmittelbar am Gebäudezugang im 1.OG können die Tierpfleger der Biologie die Krankenstation besuchen, ohne den Bereich der Medizin zu betreten.

Von dem südlichen Zugang im 1.OG erfolgt auch die Ver- und Entsorgung des Tierhauses. Um eine Kontamination von außen zu vermeiden, muss eine Desinfektion der Flächen gemäß Hygienekonzept nach jeder Anlieferung erfolgen.

2. Obergeschoss:
Dieser Ebene ist ausschließlich zur Unterbringung der Lüftungstechnik für die Ebenen des Tierhauses vorbehalten. Auch die Kältezentrale befindet sich auf dieser Ebene.

3. und 4. Obergeschoss:
Im äußeren Ring an den Fassaden sind Volieren, Haltungs- und Brutversuchsräume mit Tageslichtbedarf angeordnet. Teilweise befinden sich im 3.OG auch größere Raumeinheiten im äußeren Ring zur Unterbringung von Aquarien und Terrarien.

In der Mittelzone sind teilweise die Brutversuchsräume, alle Klimakammern und Technikflächen untergebracht. Den Klimakammern sind Schleusen vorgeschaltet, um Temperaturverluste in den Klimakammern während den Arbeitsgängen in den Kammern zu vermeiden. Die Schleusen dienen zusätzlich auch als Arbeitszonen für die Ver- und Entsorgung der Käfige / Behälter in den Klimakammern und ggf. für Untersuchungen an den Tieren.

Je Ebene sind im Süden in unmittelbarer Nähe des Aufzuges ein Versorgungslager und ein Gerätlager geplant. Auf beiden Ebenen ist eine ausreichende Anzahl an Personal-WCs vorgesehen. Des Weiteren sind je Ebene ein Behinderten WC verortet. Das Beh.-WC im 4.OG ist mit einer Dusche versehen.
Der Aufenthaltsraum für Tierpfleger befindet sich im 3.OG auf der Nordseite.

Dach:
Das Gebäude erhält auf Teilflächen des Daches eine extensive Dachbegrünung und Photovoltaik.
Die Rückkühler werden aus optischen Gründen eingehaust, um einen direkten Blick aus höhergelegenen Bereichen (z.B. Wertherstraße) auf die Rückkühler zu verhindern.

Fassade:
Das Gebäude wird mit einer vorgehängten hinterlüfteten Streckmetallfassade aus Aluminium auf thermisch getrennter Unterkonstruktion ausgeführt. Das Streckmetall wird eloxiert. Farbe Aluminium Natur.
Die Wärmedämmung wird mittels einer Unterspannbahn vor Witterung sowie optisch geschützt.

Die beiden Ebenen der Medizin sind optisch zu einer Einheit zusammengefasst. Ebenso die beiden oberen Ebenen der Biologie. Die Technik befindet sich als überhöhtes Geschoss in der Mitte.
Durch die beschriebene Gestaltung wirkt die Höhe der Technikebene weniger dominant und fügt sich besser in die Gesamtgestaltung der Fassade ein. Auch die Fenster werden optisch als große Öffnungen über zwei Geschosse zusammengefasst und passen in Ihrer Proportion besser in die Fassadengestaltung.

Wirtschaftliche Ausbildung der Aluminiumfenster mit Sonnen-/Wärmeschutzverglasung in filigraner Bauweise als durchgängige und gleichbleibende Fensterbänder je Geschoss. Ausbildung einer vorgesetzten Lisene als Sonnenschutzführung sowie als Gestaltungsbestandteil, integrieren sich technisch wie optisch einheitlich in die Fassade. Die Fensterbänke außen sind ebenfalls technisch wie optisch in das Gesamtkonzept integriert. Durch diese Kombination über den Brüstungsbereich hinweg, wirkt die Fassade homogen und wird optisch vertikal über zwei Geschosse verbunden. Technische Bestandteile wie Sonnenschutz sind durchgängig hinter den Brüstungsblechen und der vorgehängten hinterlüfteten Streckmetallfassade eingesetzt. Die opaken Anteile der vorgehängten hinterlüfteten Fassade sind mit dem Streckmetall belegt, lediglich im Brüstungsbereich zwischen den Fenstern geschlossen.

Die L-Förmig, um die Gebäudeecken geführten, Fassadenöffnungen sind an Stellen positioniert wo Belichtung der Räume, ausgerichtete Ausblicke oder der Zugang zum Gebäude es erforderlich machen.

Das Treppenhaus im Bereich Erd- und 1.Obergeschoss erhält eine statisch optimierte Aluminium Pfosten-Riegel-Fassade mit Stahleinschüben über zwei Geschosse. Treppenhausfenster sind geplant und werden in gleicher Bauweise von dem Streckmetall überdeckt.
Durch die offene Gestaltung des Treppenhauses auf der Nordseite und übers Eck auf der Ostseite wird der Haupteingang des Tierhaltungsgebäudes markiert.

1.4. Tragwerksbeschreibung
Das Gebäude R7 wurde als Stahlbetonkonstruktion in Skelettbauweise geplant. Dabei wurde die Anzahl der tragenden Wände auf ein für die Aussteifung des Gebäudes sowie Gebäudenutzung notwendiges Mindestmaß begrenzt und es wurden dazu vorwiegende Wände verwendet, die unabhängig vom Tragwerk bspw. für Treppenhäuser, Aufzugsschächte, Brandwände oder TGA-Schächte ohnehin vorhanden sein werden.

Als Deckensystem wurde eine Flachdecke gewählt, da diese eine einfache Anordnung der TGA-Installationen und einfache Anschlüsse der nicht tragenden Trennwände ermöglicht. Die Spannweiten sind typisch mit maximal 6,9m festgelegt worden, wobei an den letzten beiden Stützenreihen die Spannweite auf 5,75m reduziert wurde.

Die Stützen können weitestgehend von den oberen Geschossen bis auf die Gründungsebene direkt, ohne Abfangungen, auf die Bodenplatte durchgeführt werden.
Die erdberührten Bauteile wie Bodenplatten und Außenwände im UG und EG werden in WU-Bauweise ausgeführt.

1.5. Baugrund
- entfällt -

1.6. Grundwasser
- entfällt -

1.7. Geländeniveau
Das Geländeniveau im Umfeld der Baugrube liegt im Südwesten bei rd. 145,4 m NHN bis
146,2 m NHN und im Nordosten zwischen rd. 143,7 m NHN und 143,8 m NHN.
Im Südwesten soll eine Baustraße angelegt werden. Nach dem Bau der Straße kommt das Gelände
dann auf einer Höhe von ca. 146,00 m NHN zum Liegen.

1.8. Kampfmittelfreiheit
Durch den Kampfmittelbeseitigungsdienst Westfalen-Lippe wurde das Baufeld einer Luftbildauswertung unterzogen. Entsprechend des Berichts  3705801 - 467/2020 vom 30.03.2020 nebst anliegenden Lageplan der Luftbildauswertung liegt die Baugrube einschl. Verbau für das R7 in einem Bereich für den keine weiteren Überprüfungsmaßnahmen bzw. Entmunitionierungsmaßnahmen erforderlich sind.
Sollten bei den Erdarbeiten wider Erwarten verdächtige Gegenstände oder außergewöhnliche Bodenverfärbungen auftreten sind die Arbeiten aus Sicherheitsgründen unverzüglich einzustellen, die örtliche Bauüberwachung des AG und die Feuerwehrleitstelle oder die Polizei zu benachrichtigen.

1.9. Baugrube und Verbau
- entfällt -

## 02 Allgemeine Technische Vertragsbedingungen
02 Allgemeine Technische Vertragsbedingungen

gemäß DIN 18299 2019 (ATV)

Wenn von dem Auftragnehmer (AN) in den folgenden Leistungsbeschreibungen die Rede ist, ist von dem AN dieser hier ausgeschriebenen Leistungen die Rede. AN anderer Leistungen außerhalb dieses Leistungsverzeichnisses werden entsprechend mit Zusätzen beschrieben (bspw.  "AN KG300" für den Auftragnehmer der Kostengruppe 300, oder "AN Laborplanung" für den Auftragnehmer der Leistung Laborplanung).

2.1 Angaben zur Baustelle

2.1.1 Lage der Baustelle, Umgebungsbedingungen, Zufahrtsmöglichkeiten und Beschaffenheit der Zufahrt sowie etwaige Einschränkungen bei ihrer Benutzung
Die Baustelle liegt südlich des Universitätsgeländes der Universität Bielefeld in der Konsequenz 45b, D - 33615 Bielefeld. Das Baugrundstück wird über die Straßen Wertherstraße und Konsequenz erschlossen.

Parkmöglichkeiten sind außerhalb der Baustelle auf dem Gelände nicht vorhanden. Firmenfahrzeuge sind nur temporär im Baustellenbereich zu parken oder außerhalb des Universitätsgeländes.
Die Zufahrt zur Baustelle ist befestigt.

Vor Antritt der Arbeiten ist eine Liste der auf der Baustelle beschäftigten- Mitarbeiter*innen dem AG zu übergeben (Änderungen sind unverzüglich zu benennen) Nicht benannte MA müssen damit rechnen, dass ihnen der Zugang verweigert wird. Die Anmeldung erfolgt gemäß beiliegendem Logistikhandbuch des AG.

Notwendige Sperrungen von Versorgungs- und Rettungswegen für spezielle Transport-, Abbruch-,
Sicherungs- und Montagearbeiten sind nur nach vorheriger Absprache mit der zuständigen Objektüberwachung und dem AG möglich.

Notwendige Sperrungen von öffentlichen Verkehrsflächen für spezielle Transport-, Abbruch- und
Sicherungsarbeiten sind nur nach vorheriger Absprache mit dem zuständigen Stellen der Stadt möglich.
In diesem Zusammenhang zusätzlich anfallende Kosten trägt der AN.

Es dürfen keine Lasten über angrenzende Gebäude sowie über den angrenzenden Fußgänger- und Straßen Bereich durch Kräne o.ä. geführt werden. Das Überschwenken der Volieren mit oder ohne Lasten ist nicht gestattet.

Arbeitszeit/ Wochenendarbeit: siehe hierzu Regelungen im beiliegenden Logistikkonzept der AG.

Samstags-Arbeiten müssen bis spätestens Mittwochabend zuvor beim Bauherrenvertretung über die Objektüberwachung formlos angemeldet werden, um die Arbeit an der Pforte anzumelden. Bei Nichtanmeldung erfolgt kein Zugang auf die Liegenschaft. Bei Arbeiten, die Rückwirkungen auf Bestandsgebäude oder bestehende technische Anlagen haben sind die Vorgehensweise gem. "Hausordnung für Mitarbeiter von Fremdfirmen" des AG in der aktuellen Fassung zwingend einzuhalten.

Die Hauptbaustelleneinrichtung wird vom Gewerk Baustelleneinrichtung gestellt und unterhalten. Der Abruf der Leistung erfolgt auch Zeitversetzt. Baustrom und Baubeleuchtung Innen und Außen werden erst zum Ende der Rohbauphase abgerufen. Interne Baustelleneinrichtungen obliegen den jeweiligen Gewerken.

In direkter Nachbarschaft befinden sich weitere Bauvorhaben der Universität Bielefeld in Bau (R4, R5, R6).
Mit Einschränkungen aus erhöhtem Liefer- und Transportaufkommen ist zu rechnen. Sich daraus ergebende Aufwendungen sind in die Einheitspreise einzukalkulieren.

Ein übergeordneter Baustellenlogistikplan sowie ein Logistikkonzept der Baumaßnahmen am Campus Süd liegen den Anlagen zu diesem LV bei und sind zu beachten.

2.1.2 Besondere Belastungen aus Immissionen sowie besondere klimatische oder betriebliche Bedingungen
In unmittelbarer Nähe werden in den Gebäuden teils sehr sensible wissenschaftliche Arbeiten mit chemischen und biologischen Stoffen (Tierhaltung) und physikalischen Messeinrichtungen  (Experimantalphysik) durchgeführt.

2.1.3 Art und Lage der baulichen Anlagen, z.B. auch Anzahl und Höhe
Siehe Baubeschreibung

2.1.4  Verkehrsverhältnisse auf der Baustelle, insbesondere Verkehrsbeschränkungen
Anlieferungen von Baumaterial und Baugeräten sind rechtzeitig vor Ausführungsbeginn gem. Baulogistikhandbuch des AG anzumelden. Nicht angemeldete Lieferungen oder Lieferungen ohne Nennung eines Ansprechpartners zur Entgegennahme durch den AN können zurückgewiesen werden.

2.1.5 Für den Verkehr freizuhaltende Flächen
Anleiterflächen, sowie sämtliche Zufahrtswege für die Feuerwehr sind freizuhalten.
Die Baustelle findet innerhalb der für die Baustelle ausgewiesenen Flächen statt.
Die der Ausschreibung anliegenden BE-Pläne stellen die Möglichkeiten und zur Verfügung stehenden Flächen dar und dienen der Orientierung.

Der AN hat einen für seine Belange eigenen Baustelleneinrichtungsplan zu erstellen und mit der Objektüberwachung abzustimmen.

2.1.6 Art, Lage, Maße und Nutzbarkeit von Transporteinrichtungen und Transportwegen, z. B. Montageöffnungen
Die Erschließung des Gebäudes und der Materialtransport an die Verwendungsstellen erfolgt grundsätzlich über die beiden Treppenhäuser an der Nord- und Südseite des Gebäudes und über die Flure. Darüber hinaus steht zu einem späteren Zeitpunkt für die Ausbaugewerke ein Lastenaufzug auf der Nordseite zur Verfügung.

2.1.7 Lage, Art, Anschlusswert und Bedingungen für das Überlassen von Anschlüssen für Wasser, Energie und Abwasser
Für die Dauer der Baumaßnahme werden für die Baustelle die Medienversorgungen für Wasser und Elektro vom AG bereitgestellt.

Der Anschlussverteiler Baustrom wird vom AG durch das Gewerk Baustelleneinrichtung innerhalb der BE Fläche bereitgestellt. Der Anschluss des Anschlussverteilers Baustrom erfolgt über die bauseitige Trafostation mit ca. 630 kvA durch den AN Baustelleneinrichtung.
Die bereitgestellte Anschlussleistung beträgt ca. 170 kvA. Für die Bauhauptgewerblichen Leistungen Hochbau und TGA steht der Baustrom ab Anschlussverteiler zur Verfügung.
Für den Ausbau werden Hauptverteiler und Etagen- sowie Steckdosenverteiler zur Verfügung gestellt.

Bauwasser wird ebenfalls vom AG durch das Gewerk Baustelleneinrichtung innerhalb der BE bereitgestellt. Der zur Verfügung gestellte Hydrant liegt auf der gegenüberliegenden Straßenseite der Erschließungsstraße. Der AN Baustelleneinrichtung wird das Bauwasser auf die Baustelle und an die Container führen. Es werden vom AN Baustelleneinrichtung bis zu 6 Zapfstellen an zwei zentralen Stellen außerhalb des Gebäudes zur Verfügung gestellt.

2.1.8 Lage und Ausmaß der dem Auftragnehmer für die Ausführung seiner Leistungen zur Benutzung oder Mitbenutzung überlassenen Flächen und Räume
Plätze für Materialien der AN und Container sind im BE Plan des AN auszuweisen und mit der örtlichen Objektüberwachung abzustimmen. Baumaterial ist im Bereich der Baustelleneinrichtung gemäß zu treffenden Absprachen im Rahmen der Baustellenbesprechungen eigenverantwortlich zu lagern und zu schützen. Das Einrichten von Mannschaftsunterkünften und Materiallagern in den Räumen des Gebäudes ist nicht zulässig, ebenso das Aufstellen von Wohnunterkünften. Der Einbau von Bautüren, sofern nicht durch die örtlichen Objektüberwachung veranlasst,  ist ebenfalls strikt verboten. Bei Zuwiderhandlungen werden die Türen zu Lasten des Verursachers entfernt und der Betrag von der nächsten Rechnung in Abzug gebracht.

Auf dem Baufeld R7 stehen nur beschränkt Lager- und Umschlagsflächen zur Verfügung.
Dieser Umstand ist beim Dispnonieren von Materiallieferungen zu berücksichtigen.
Geliefertes Baumaterial ist zeitnah zu verbauen.

2.1.9 Bodenverhältnisse, Baugrund und seine Tragfähigkeit. Ergebnisse von Bodenuntersuchungen
- entfällt -

2.1.10 Hydrologische Werte von Grundwasser und Gewässern. Art, Lage, Abfluss, Abflussvermögen und Hochwasserverhältnisse von Vorflutern. Ergebnisse von Wasseranalysen
- entfällt -

2.1.11 Besondere umweltrechtliche Vorschriften
Grundlage zur Bekämpfung von Baulärm ist das Bundes-Immissionsschutzgesetz (BImSchG). Baustellen, Baulagerplätze und Baumaschinen sind nicht genehmigungsbedürftige Anlagen im Sinne des § 3 Abs. 5 des BImSchG. Beim Betrieb derartiger Anlagen muss der Anlagenbetreiber nach § 22 Abs.1 Nrn. 1 und 2 BImSchG darauf achten, dass schädliche Umwelteinwirkungen verhindert werden, die nach dem Stand der Technik vermeidbar sind und nach dem Stand der Technik unvermeidbare schädliche Umwelteinwirkungen auf ein Mindestmaß beschränkt bleiben.
Ob bei dem Betrieb einer Baustelle schädliche Umwelteinwirkungen entstehen, wird nach der Allgemeinen Verwaltungsvorschrift gegen Baulärm (AVV Baulärm) beurteilt.
An allen Tagen in der Zeit von 20 Uhr bis 7 Uhr sollte ein besonderer Ruheschutz gelten. Nach § 7 Abs. 1 der Geräte- und Maschinenlärmschutzverordnung - 32. BImSchV - dürfen in Wohn- und anderen besonders schutzbedürftigen Gebieten Baumaschinen an Sonn- und Feiertagen gar nicht und an Werktagen in der Zeit von 18:00 Uhr bis 6:30 Uhr nicht betrieben werden.

Der Auftraggeber setzt die einzuhaltenden Werte gem. AVV 3.1.1 Abs. ( f ) zum Schutz gegen Baulärm,
die Immissionswerte mit 45 dB (A) tagsüber und 35 dB (A) nachts, fest.
Besonders lärmintensive Arbeiten sind mit der Objektüberwachung des AG abzustimmen und im Bauzeitenplan zu vermerken.

2.1.12 Besondere Vorgaben für die Entsorgung, z.B. Beschränkungen für die Beseitigung von Abwasser und Abfall
Anfallender Bauschutt und Reste von Arbeitsstoffen sind arbeitstäglich aufzunehmen und zu entsorgen. Es müssen Entsorgungsnachweise bei allen Materialtransporten geführt werden und müssen dem AG übergeben werden. Die Nachweise sind mit der genauen Bezeichnung der Baumaßnahme zu versehen:

Neubau Tierhaltungsgebäude R7, Universität Bielefeld, Campus Süd
In der Konsequenz 45b, D - 33615 Bielefeld.

Die tägliche Baustellenreinigung sowie die Müllbeseitigung bzw. -Entsorgung sind gem. VOB/C in die Einheitspreise einzurechnen. Sollte die Reinigung und die Müllbeseitigung bzw. Entsorgung
nicht ordnungsgemäß durchgeführt werden, so ist die Objektüberwachung nach einmaliger fruchtloser Aufforderung berechtigt, die Reinigung zu Lasten des/der Verursacher nach vorheriger Ankündigung und Bekanntgabe der Verursacher, die Reinigung durch Dritte durchführen zu lassen und die Kosten bei der
Schlussrechnung in Abzug zu bringen.

2.1.13 - entfällt -

2.1.14 - entfällt -

2.1.15 - entfällt -

2.1.16 Im Bereich der Baustelle vorhandene Anlagen, insbesondere Abwasser- und Versorgungsleitungen
Schmutzwasseranschluss der Baucontainer erfolgt am Anschlussschacht des benachbarten Gebäudes.  Etwaige Erdarbeiten wie Leitungsgräben für Ver- und/oder Entsorgungsleitungen der Baustelleneinrichtungen sind Bestandteil der Leistung AN Baustelleneinrichtung.

2.1.17 Bekannte oder vermutete Hindernisse im Bereich der Baustelle, z.B. Leitungen, Kabel, Dräne, Kanäle, Bauwerksreste und, soweit bekannt, deren Eigentümer
siehe 2.1.16

2.1.18 Bestätigung, dass die im jeweiligen Bundesland geltenden Anforderungen zu Erkundungs- und gegebenenfalls Räumungsmaßnahmen hinsichtlich Kampfmittel erfüllt wurden
- entfällt -

2.1.19 Gemäß der Baustellenverordnung getroffene Maßnahmen
Für die Baumaßnahme hat der AG einen Sicherheits- und Gesundheitskoordinator (SIGeKo) beauftragt. Die für die Baumaßnahme vom SiGeKo aufgestellte Baustellenordnung wird Vertragsbestandteil.

Der AN hat dafür zu sorgen, dass die Sicherheits- und Gesundheitsschutzmaßnahmen umgesetzt und eingehalten werden.

Der AN hat gemäß §26, BGV A1 (DGUV 1) eine ausreichende Zahl an ausgebildeten Ersthelfern auf der Baustelle einzusetzen und diese dem SiGeKo zu benennen. Das Erste-Hilfe-Material ist nach den Anforderungen des §25 BGV vorzuhalten.

Die Erstellung, der Umbau, die Prüfung und die Freigabe von Gerüsten erfolgt durch den Gerüstersteller. Jeder Unternehmer, der Gerüste oder Teilbereiche benutzen lässt, trägt Verantwortung dafür, dass sich diese in einem ordnungsgemäßen Zustand befinden. Er hat das Gerüst vor der Benutzung auf dessen sichere Funktion durch eine befähigte Person noch einmal überprüfen zu lassen. Diese Überprüfung ist
anhand einer Checkliste zu dokumentieren. Werden dabei Mängel festgestellt, so ist der AG, die Objektüberwachung sowie der SiGeKo sofort zu informieren.

Bei groben Verstößen gegen die sicherheitstechnischen Schutzmaßnahmen oder Verhaltensregeln werden die betroffenen Personen sofort der Baustelle verwiesen. Der AN hat umgehend für geeigneten Ersatz zu sorgen.

2.1.20 Besondere Anordnungen, Vorschriften und Maßnahmen der Eigentümer (oder der anderen
Weisungsberechtigten) von Leitungen, Kabeln, Dränen, Kanälen, Straßen, Wegen, Gewässern, Gleisen, Zäunen und dergleichen im Bereich der Baustelle.
Einzuhalten ist die Hausordnung der Universität Bielefeld in der jeweils gültigen Fassung und den damit verbundenen Auflagen und Einschränkungen. Hieraus entstehende Mehrkosten sind im Angebot zu berücksichtigen. Die Hausordnung (FB Fremdfirmeneinsatz an der Universität Bielefeld) wird Vertragsbestandteil.

Es gilt ein Verbot von Nahrung- und Getränkeverzehr im Gebäude. Auch auf Baustellen im Außenraum gilt Rauchfreiheit.

Anlieferung / Logistik Baustelle:
Einzuhalten ist das Logistikhandbuch des AG in der jeweils gültigen Fassung und den damit verbundenen Auflagen und Einschränkungen. Lieferungen zur Baustelle müssen genau bezeichnet werden mit Angabe der Baustelle und Nennung eines Ansprechpartners (des Gewerkes) vor Ort unter Angabe der Telefonnummer. Eine Annahme durch die Objektüberwachung oder den Auftraggeber erfolgt nicht.
Mit Behinderungen durch Fahrzeugverkehr auf dem Gelände ist zu rechnen.

Der laufende Betrieb des Gesamtareals darf durch den Baustellenbetrieb nicht beeinträchtigt werden.
Die Baustellenflächen inkl. der Zufahrtsstraße zur Baustelle (auf der Liegenschaft der HZI) sind täglich sauber zu halten.  Sollte die Sauberkeit nicht gegeben sein und der AN nach erster Aufforderung seiner Pflicht nicht nachkommen, wird der AG zu Lasten des AN durch eine Drittfirma diese Leistungen
Ausführen lassen und dem AN bei seiner Rechnungsstellung in Abzug bringen. Die Kosten für die Sauberhaltung Verkehrsflächen sind in die Einheitspreise einzurechnen.

Der AN hat für diese Baumaßnahme nach Auftragsvergabe einen verantwortlichen Mitarbeiter mit Handynummer zu benennen, der in Ausnahmefällen auch außerhalb der offiziellen
Arbeitszeiten telefonisch über Handy zu erreichen ist

2.1.21 - entfällt -

2.1.22 - entfällt -

2.1.23 Arbeiten anderer Unternehmer auf der Baustelle
Es befinden sich ständig weitere Gewerke auf der Baustelle. Bei der Bauausführung kann es erforderlich sein, dass Arbeiten eines Gewerks gleichzeitig in verschiedenen Bereichen auszuführen sind.
Gegenseitige Rücksichtnahme und Achtung der Leistung anderer ist erforderlich. Der AN hat die Koordinationspflicht mit anderen Gewerken. Bei möglichen Gefährdungen anderer Gewerke durch Arbeiten des AN besteht die unbedingte Informationspflicht und Abstimmung der gegenseitigen Aktivitäten. Die Reihenfolge der einzelnen Arbeiten ist mit der örtlichen Objektüberwachung abzustimmen. Der AN hat seine Leistungserbringung mit vorhergehenden und nachfolgenden Gewerken, die die eigene Leistung technisch berühren, so abzustimmen, dass die eigene Leistung und die eigenen Ausführungstermine in Bezug auf Detailausführungsschritte und Funktionsgerechtigkeit ordnungsgemäß erfolgen. Die dabei anstehenden Arbeitsabfolgen, technischen Abhängigkeiten und zeitlich getrennten Einzelschritte von Teilleistungen sind bei der Kalkulation zu berücksichtigen.
Behinderungen im Zufahrts- und Baustellenverkehr durch zeitgleiche Baumaßnahmen auf dem
Campus-Süd-Gelände der Universität Bielefeld sind zu berücksichtigen.

Alle Konstruktionen sind entsprechend den Unfallverhütungsvorschriften des Bundesverbandes der Unfallkassen der öffentlichen Hand BUK sowie der Berufsgenossenschaft für Gesundheitsdienst und Wohlfahrtspflege BGW auszuführen und entsprechend zu kalkulieren.

2.2 Angaben zur Ausführung
Einzelangaben in Ergänzung zu den ATV:

2.2.1 Maschinen und Geräte
Für die Ausführung der Arbeiten sind Maschinen und Geräte zu verwenden, die dem Stand der Technik  sowie dem Umweltzeichen der Bundesregierung "Blauer Engel" entsprechen, nach § 39 der VBG 1 geprüft sind und die gemäß den einschlägigen Vorschriften die Lärm- und Erschütterungsbelästigungen der Anlieger auf ein Minimum reduzieren.

2.2.2 Gerüste
Arbeits- und Schutzgerüste müssen bezüglich der verwendeten Bauteile, der Standsicherheit sowie der Arbeits- und Betriebssicherheit  DIN 4420 Teil 1 - 3 und DIN EN 12810 Arbeits- und Schutzgerüste entsprechen. Sie sind vor Inbetriebnahme, nach längeren Arbeitspausen, nach konstruktiven Veränderungen und nach außergewöhnlichen Einwirkungen vom Gerüstersteller zu prüfen und entsprechend zu kennzeichnen.

Für die Einhaltung der Betriebssicherheit und die bestimmungsgemäße Verwendung der Gerüste ist jeder Auftragnehmer verantwortlich, dessen Beschäftigte die Gerüste benutzen. Gerüste dürfen nur von fachlich qualifizierten und geeigneten Personen erstellt werden. Parallel mit dem Hochbau werden Fassadengerüste erstellt.

2.2.3 Bauleitung des Auftragnehmers / Firmenbauleiter
Nach Auftragserteilung hat der AN schriftlich einen Firmenbauleiter (bevollmächtigten Vertreter) zu benennen und jeden Personalwechsel in dieser Funktion schriftlich anzuzeigen. Der Firmenbauleiter ist Ansprechpartner der Objektüberwachung und verantwortlich für die Einhaltung der Unfallverhütungsvorschriften im Fachbereich des Auftragnehmers.

Der Firmenbauleiter muss täglich auf der Baustelle anwesend sein und hat an den wöchentlichen Baubesprechungen teilzunehmen.

Alle Äußerungen des AN müssen in deutscher Sprache verfasst sein. Der AN verpflichtet sich ferner dafür zu sorgen, dass ständig weisungsbefugtes Personal anwesend ist, welches eine fachliche Verständigung in deutscher Sprache ermöglicht. Kommt der AN dieser Verpflichtung nicht nach, so ist der AG berechtigt auf Kosten des AN einen Dolmetscher hinzuzuziehen.

Der Auftragnehmer ist gehalten, bestens geschultes, und in Ausführung der beschriebenen Leistungen erfahrenes und ausgebildetes Personal unter verantwortlicher Aufsicht abzustellen.

Der AG ist berechtigt, die Qualifikation und Fertigkeit der eingesetzten Arbeitskräfte zu prüfen und erforderlichenfalls den Austausch unqualifizierter oder unerfahrener Arbeitskräfte zu verlangen. Einem solchen Verlangen ist unverzüglich ohne zeitliche Verzögerung nachzukommen, dem AG entstehen dadurch keine zusätzlichen Kosten

2.2.4 Bautagebuch
Der Auftragnehmer ist verpflichtet arbeitstäglich ein Bautagebuch zu führen und arbeitstäglich, digital zu übermitteln. Hierin hat er über den Personal- und Geräteeinsatz, Materiallieferungen, die Arbeitsleistungen, den Arbeitsfortschritt und über besondere Vorkommnisse zu berichten. Hierzu zählen auch Begehungen mit der Berufsgenossenschaft und dem Gewerbeaufsichtsamt. Dem Auftraggeber sind alle Unfälle, Erste Hilfe - Fälle und Schadensfälle unverzüglich mitzuteilen.

Die Mindestanforderungen an das Bautagebuch sind:

- fortlaufende Nummerierung
- Datum
- Temperatur um 7.00 und 16:00 Uhr an windgeschützter Stelle
- Witterungsverhältnisse
- Name der beim AN beteiligten Firmen auf der Baustelle
- Anzahl und Name der Arbeitnehmer nach Qualifikation und Firma
- Geräte-, Material-, Maschineneinsatz, Großgeräte
- ausgeführte Leistung mit Ortsangabe (Geschossen, Achsen, Höhen, Bauteile)
- besondere Maßnahmen und Vorkommnisse, Bedenken, Hinweise, Behinderungen, Verzüge, Nachträge
- Anweisungen des Auftraggebers und Erfüllungsgehilfen, Änderungen
- Unterschrift des Bauleiters des AN

Eine gesonderte Vergütung hierfür erfolgt nicht. Das gilt ebenfalls, falls der AN zur Nutzung eines Bautagebuchs auf einer Projektplattform des AG aufgefordert wird.

2.2.5 Baubesprechungen
Der Auftragnehmer hat zu den Baubesprechungen, die der Auftraggeber regelmäßig durchführt, seinen Projektleiter bzw. im Vertretungsfall, einen geeigneten bevollmächtigten Vertreter zu entsenden. Die Besprechungen finden im wöchentlichen Turnus statt. Eine gesonderte Vergütung hierfür erfolgt nicht.

2.2.6 Termin- und Arbeitsablaufplanung, Balkenplan
Der zeitliche Ablauf der Arbeiten des AN ist durch die in den besonderen Vertragsbedingungen festgelegten Vertragstermine festgelegt. Der aktuelle Bauzeitenplan geht von einem Zweischichtbetrieb aus.
Der AN ist verpflichtet auf Grundlage dieser Einzelfristen einen detaillierten Baufristenplan, einschließlich Kapazitätsplanung, also leistungsorientiert, über seine vertraglichen Leistungen zu erstellen, anhand dessen die Einhaltung der Fristen gem. der besonderen Vertragsbedingungen dargelegt und unter Berücksichtigung der Randbedingungen zum Bauablauf nachgewiesen und überwacht werden können.

Die Planung soll sich dabei in Abschnitte - hier etagenweise -  gliedern.
Die Festlegungen des Auftraggebers z. B. zu baulichen oder terminlichen Koordinierung mit den übrigen Leistungsbereichen, sind zu berücksichtigen.

Der Baufristenplan ist dem Auftraggeber digital im Terminplanaustauschformat XML, im *.mpp Format (MS Project) oder im *.pp Format (PowerProject), und pdf-Datei, zu übergeben.
Das setzt voraus, dass der AN mit einem Terminplanungsprogramm arbeitet.

Aus dem Baufristenplan muss hervorgehen, wie die zeitlichen Vorgaben mit welchen Ressourcen umgesetzt werden:

- Taktung der einzelnen Bauabschnitte, sowohl vertikal als auch horizontal, im zeitlichen Bauablauf der Gesamtmaßnahme,
- Vorleistungen Dritter als Voraussetzung für den Beginn, Schal- und Bewehrungspläne
- Aufmaße, Werkplanung Stahlbau, Vermessungsarbeiten
- Freigaben, - Materiallieferfristen, Vorbereitungen, Fertigung Stahlbau
- Leistungsbeginn, getaktet,
- Fertigstellungen, getaktet

Die Ablaufgeschwindigkeiten und Reihenfolgen müssen mit den fachlich Beteiligten und den Fachbauleitungen abgestimmt und sich in den Gesamtablaufplan einfügen. Die Arbeiten können ggf. nur abschnittsweise ausgeführt und fertig gestellt werden. Die Arbeiten sind so zu takten und mit Ressourcen zu besetzen, dass in mehreren Abschnitten, Baukörpern, Etagen o.ä. gleichzeitig gearbeitet werden kann.
Dies betrifft insbesondere auch die dafür vorzuhaltende Schalung und Arbeitsgerüste.

Teilleistungen sind auch zeitlich versetzt auszuführen. Die festgelegten Abläufe werden Basis der Ausführung. Die Einhaltung des vereinbarten Ablaufplanes ist dem AG durch den AN regelmäßig schriftlich nachzuweisen und auch im Bautagebuch zu dokumentieren. Bei Änderungen der Vertragsfristen oder bei erheblichen Abweichungen von sonstigen Festlegungen ist der Plan durch den Auftragnehmer unverzüglich zu überarbeiten.
2.2.7 Planunterlagen/ Übergabe von Ausführungszeichnungen an den AN
Alle Planunterlagen, Ausführungspläne werden nur digital als dwg-Format und als PDF-Dateien ohne Aufbereitung übergeben. Ausdruck und weitere Vervielfältigung ist Sache des Bieters und
in die Einheitspreise mit einzurechnen. Der AG bezahlt keine Kopier-/ Druckkosten.

2.2.8 Eignungs- und Güteverweise
Bauaufsichtlich geforderte Prüfzeugnisse, Zulassungen und Zustimmungen im Einzelfall, einschließlich der Durchführung bauaufsichtlich geforderter Güteversuche, geforderte Bescheinigungen über Werkstoffprüfungen und den dazugehörigen Prüfprotokollen sowie Produktdatenblätter der angebotenen Fabrikate hat der AN unaufgefordert und unverzüglich, spätestens jedoch 7 Werktage nach Beauftragung der Objektüberwachung des AG vorzulegen.

2.2.9 Werkplanung
Werkstatt- und Montagepläne sind als pdf-/ und dwg-Dateien einschl. Planlisten beim AG einzureichen.
Die digitale Übergabe erfolgt über den Projektaustauschserver des AG. Der Dokumentenschlüssel des AG ist zu verwenden

2.2.10 Massen und Maßangaben im LV
Die im LV angegebenen Maße sind nur Richtmaße. Die genauen Maße ergeben sich aus den Ausführungsplänen und sind nach Auftragserteilung örtlich durch den AN zu nehmen.
Sollten Unstimmigkeiten zwischen Planunterlagen und LV bestehen oder Schwierigkeiten im Bezug auf die Bauausführung erkennbar sein, so hat der Bieter den AG unverzüglich davon zu unterrichten.
Bedenken gegen die vorgesehene Bauausführung, die Konstruktion oder das gewählte Material sind unverzüglich schriftlich mitzuteilen.
Örtliche Aufmaße sind gemeinsam mit dem Auftraggeber oder dessen Beauftragten durchzuführen.
Das Zusammenfassen der einzelnen Massen in Tabellenform erfolgt durch den AN.
Abrechnung und Nachtragsvereinbarungen sind in der Struktur der Leistungsbeschreibung  zu gliedern.

2.2.11 Wartungs- und Instandhaltungsleistungen
 - werden separat in der Leistungsbeschreibung aufgeführt.

2.2.12 Dokumentation
siehe "03 ZTV - Lieferung von Dokumentationsunterlagen durch den AN"

2.2.13 Gebrauchsfertige Leistung
Die in den einzelnen Positionen des LV beschriebenen Leistungen sind immer als gebrauchsfertige Leistung beschrieben. Dies bedeutet, dass regelmäßig die fertige Leistung erwartet wird. Eingeschlossen sind somit auch die Lieferung der Stoffe nach VOB/C ATV DIN 18299 und alle Tätigkeiten wie herstellen, montieren, anschließen usw., die zur restlosen Erfüllung der Leistung gehören, auch wenn diese nicht ausdrücklich erwähnt werden. Etwas anderes gilt nur dann, wenn Leistungen in den Texten ausdrücklich als gesondert zu erbringen erwähnt sind.

2.2.14 Richtfabrikate / Konstruktionssysteme
Die im Leistungsverzeichnis und in den Planungsunterlagen geforderten Fabrikate, Konstruktionen und Qualitäten können in mindestens gleichwertiger Ausführung angeboten werden. Der Nachweis der Gleichwertigkeit ist durch vergleichbare statische und bauphysikalische Werte, Konstruktionszeichnungen, Prüfzeugnisse, Referenzobjekte, Muster usw. bei der Angebotsabgabe zu erbringen.
Es sind sämtliche Leistungen, Konstruktionsteile, Befestigungsmaterialien, Kleineisenteile o.ä. die zur Erstellung einer funktionsfähigen und mängelfreien Gesamtanlage notwendig bei der Preisbildung zu berücksichtigen.

Werden im Leistungsverzeichnis Konstruktionssysteme abgefragt, welche als Komplettsystem besondere Funktionen erfüllen (bspw. Türsysteme, Fassadensysteme, Glasdächer o.ä.) sollen, so dürfen nur Komplettsysteme angeboten werden, bei denen alle Komponenten einheitlich von einem Systemhersteller zur Verfügung gestellt werden. Die Profil-, Zubehör-, Dichtungs- und Beschlagauswahl muss nach den gültigen Unterlagen des jeweiligen System-Herstellers erfolgen. Der Einsatz der genannten Artikel, bezogen von unterschiedlichen Lieferanten, wird hinsichtlich der "System-Garantie für die komplett erbrachte Leistung" ausgeschlossen.

2.2.15 Baulogistikhandbuch des AG
Die Regelungen und Vorgaben des maßnahmenübergreifenden Baulogistikhandbuchs des  AG in der aktuellsten Fassung sind zu berücksichtigen und Mehraufwendungen in die Einheitspreise einzukalkulieren.

2.2.16 Digitaler Projektraum für Auftragnehmer (AN)
Die Auftraggeberin stellt für das Bauvorhaben unentgeltlich einen digitalen Projektraum der Firma Poolarserver GmbH bereit, inklusive der für den AN unentgeltlichen Online-Einweisung und einem Support während der üblichen Geschäftszeiten. Der Auftragnehmer hat sich nach der Einweisung in die Nutzung und Handhabung des Systems vertieft einzuarbeiten. Anleitungen zum Einstellen, Empfangen und Verteilen von Unterlagen sind im Projektraum hinterlegt.
Der Austausch, projektrelevanter Dokumente, wie z.B. Bautagebuch, Protokolle, Rechnungen, Nachträge Werkpläne incl. deren Prüfung über ein Prüftool, Dokumentation, Revisionspläne etc. erfolgt ausschließlich über den oben näher bezeichneten Projektraum. Für Rechnungen, Nachträge, VOB Schriftverkehr, Werkplanprüfung etc. ist jeweils ein Workflow hinterlegt, der die entsprechenden Bearbeitungs- und Prüffristen regelt und terminiert.
Der Auftragnehmer verpflichtet sich diesen Projektraum zu nutzen und vorgenannte Unterlagen auf die Plattform zu laden und darüber zu verteilen. Explizit vereinbarten Zyklen aus den ATV und BVB sind zu beachten.
Die von den Parteien einzustellenden Dateien sind nach einem projektspezifischen Plan- und Dokumentenschlüssel zu benennen. Dieser Dateischlüssel ist auf der Projektplattform hinterlegt.
Bei Upload von Dateien erhalten die ausgewählten Beteiligten eine Benachrichtigung, auch mit einem Link zum Download bei Bedarf.
Die Zusendung der Zugangsdaten sowie eine Benutzereinweisung erfolgt im Fall einer Auftragserteilung umgehend.
Der AN benennt die Personen, die das Bauvorhaben auf dem Plan- und Dokumentenserver begleiten und die in den eMail Verteiler aufgenommen werden sollen. Dazu zählt es auch die Projektleiter, Planer und sonstigen Beteiligten am Projekt, die über Aktionen auf der Plattform in Kenntnis gesetzt werden sollen, zu benennen.

## 03 ZTV - Lieferung von Dokumentationsunterlagen durch den AN
03 ZTV - Lieferung von Dokumentationsunterlagen durch den AN

Leistungen für die Dokumentation, Erstellung Baubestandsdokumentation erfolgt digital wie folgt
(wenn im LV nicht anders gefordert):

Für die Dokumentation sind alle für den späteren Betrieb und die Nutzung, sowie für Umbauten, Instandsetzungen und Instandhaltungen erforderlichen Einzeldokumente (inkl. Planunterlagen) zu erbringen.

3.1  Inhaltsverzeichnis
3.1.1  Inhalt der analogen und digitalen Dokumente

3.2  Nachweise zu Bausatz, Bauteil und Bauart
3.2.1  Nachweise zur Ausführung, Überwachung, Konformität Eigen- und Fremdüberwachung,
  ÜH des Herstellers, ÜZ, CE
3.2.2  Nachweise der Baustoff-, Bauteil- und Bauartprüfungen
3.2.3  Nationaler und Europäischer Nachweis: abP, abZ, ZiE, LE (Leistungserklärung), ETA, abG, vbG.
3.2.4  Bauprodukte ohne CE-Kennzeichnung: Übereinstimmung durch Hersteller (ÜHP),
  ÜH des Herstellers, ÜZ durch Zertifizierungsstelle

3.3  Berechnungen
3.3.1  Statische Berechnungen des Auftragnehmers

3.4  Produktdatenblätter, Herstellerverzeichnis
3.4.1  Bauproduktdatenblätter bzw. Materialdeklarationen: Datenblätter aller bei dem Bauvorhaben vom AN verwendeten Materialien.
3.4.2  Technische Merkblätter.
3.4.3  Sicherheitsdatenblätter.
3.4.4  Herstellerverzeichnis, Fabrikatsverzeichnis: Ersatzteilliste aller verwendeten Produkte mit Bezugsquellen.

3.5  Instandhaltungsvorgaben, Pflegehinweise, Wartung
3.5.1  Vorgaben zur Instandhaltung und Pflege, Reinigungsanleitungen
3.5.2  Bedienungs- und Wartungsanleitungen
3.5.3  Sofern vereinbart: Wartungsverträge
3.5.4  Protokolle der Funktionsprüfungen.

3.6  Prüfprotokolle, Gutachten (soweit sie vom AN zu erbringen sind)
3.6.1  Prüfberichte, TÜV, DEKRA, Hersteller
3.6.2  Bescheinigungen Sachverständigenprüfungen
3.6.3  Bescheinigungen Sachkundigenprüfungen
3.6.4  Fremdüberwachungsberichte
3.6.5  Haftzugversuche
3.6.6  Lastplattendruckversuche
3.6.7  Güteüberwachung

3.7  Sonstige Protokolle, Nachweise (soweit sie vom AN zu erbringen)
3.7.1  Protokolle der Inbetriebnahmen
3.7.2  Bautagesberichte gem. ATV
3.7.3  Übergabeprotokolle (Übergabe von Schlüsseln, Reservematerial etc.).
3.7.4  Einweisungsprotokolle
3.7.5  Entsorgungsnachweise, Zusammenstellung der Begleit- und Wiegescheine, Aufzeigen und Nachweisen der weiteren Verwertungswege.

3.8  Abnahmen, Einweisungen, Übergaben, Erklärungen
3.8.1  VOB Abnahmeniederschrift
3.8.2  Fachunternehmerbescheinigung
3.8.3  Fachunternehmererklärung

3.9  Pläne, Zeichnungen, Schemata, letztgültig
3.9.1  Werk- und Montageplanung
3.9.2  Bestandspläne mit Darstellung aller prüf- und wartungspflichtigen sowie wartungsbedürftigen Anlagen (M = 1:100, 1/50).
3.9.3  Kabelschemata / Klemmpläne (falls elt. Bauteile verwendet wurden).
3.9.4  Anlagenbeschreibungen, Daten von Geräten,
3.9.5  Unterlagen zu Brandschutz technischer Anlagenteile,
3.9.6  Unterlagen zu Mess-Steuer, und Regelungsanlagen,
3.9.7  Bestandsunterlagen der Leitungsverlegungen ELT und HLS, Abnahmeprotokolle der Grundleitungen
3.9.8  Brandschutzkataster aller eingebauten Öffnungsverschlüsse

3.10  Foto- und Bilddokumentation
3.10.1  Foto- und Bild-Dokumentation (fachlich-, technische Fotodokumentation nach Themenbereichen  sortiert).

Struktur
Sämtliche Dokumente müssen nach dem von der Auftraggeberin vorgegebenen Dokumentenschlüssel bezeichnet, eingeordnet und auf die Projektplattform hochgeladen werden.
Die digitalen Unterlagen sind zusätzlich auf einem Datenträger zu übergeben.
Form
Das Gesamtpaket der Dokumentation muss vor der Abnahme so rechtzeitig, mindestens jedoch 2 Wochen vorher, übergeben werden, dass eine Überprüfung durch die Objektüberwachung vor dem Abnahmetermin möglich ist. Können aus technischen oder ablaufbedingten Gründen einzelne Dokumente nicht vor der Abnahme fertiggestellt werden, so ist dies rechtzeitig der Objektüberwachung schriftlich mitzuteilen und die Übergabe dieser Dokumente abzustimmen.
Verwendbarkeitsnachweise nach den Punkten 2 und 3 sind vor der Ausführung zu übergeben.

## 04 ZTV - Baustelleneinrichtung AN
04 ZTV - Baustelleneinrichtung AN

4.1 Geltungsbereich und Ausführungsgrundlage

4.1.1 Der sachliche Geltungsbereich ergibt sich ebenso wie die technische Ausführung grundsätzlich aus: VOB/C - Allgemeine Technische Vertragsbedingungen für Bauleistungen (ATV), Allgemeine Regelungen für Bauarbeiten jeder Art - DIN 18299

4.1.2 Es gelten alle gültigen DIN- und EU-Vorschriften und gewerkespezifischen und/oder Gewerke tangierende Regelwerke, die den allgemein anerkannten Regeln der Bautechnik und den Eingeführten Technischen Baubestimmungen (ETB) entsprechen.

Für die Baustelleneinrichtung sind von den einschlägigen Normen insbesondere zu beachten:

DIN EN 60 439-5 - Besondere Anforderungen an Niederspannungs- Schaltgerätekombinationen, die im Freien an öffentlich zugängigen Plätzen aufgestellt werden; Kabelverteilerschränke (KVS) in Energieversorgungsnetzen. Richtlinien des Bundesministeriums für Verkehr für die Sicherung von Arbeitsstellen an Straßen
DIN 18920 - Landschaftsbau; Schutz von Bäumen, Pflanzenbeständen und Vegetationsflächen bei Baumaßnahmen

4.1.3 Zusätzlich zu den Empfehlungen und Vorschriften sind die Richtlinien der Industrie- und Fachverbände zu beachten. Verarbeitungsrichtlinien der Hersteller sind zu beachten. Grundsätzlich gelten vorrangig die Verarbeitungsrichtlinien vor den DIN- Vorschriften, Abweichungen sind anzuzeigen.

4.1.4 Sämtliche aus diesen Zusätzlichen Technischen Vertragsbedingungen (ZTV) und den Allgemeinen Technischen Vertragsbedingungen (ATV) resultierenden Kosten sind in die Einheitspreise einzurechnen, sofern nicht in besonderen Positionen ausgewiesen.

4.2 Angaben zur Ausführung

4.2.1 Vor Errichtung der Baustelleneinrichtung ist mit der Bauleitung des AG eine gemeinsame Begehung der beabsichtigten Nutzung von Bereichen und Flächen durchzuführen und über den Zustand ein Protokoll vom AN zu führen.

4.2.2 Vor Beginn der Arbeiten hat sich der AN über den Verlauf von Leitungen, Kabeln usw. (unter- und überirdisch) zu informieren. Notwendige Umlegungen sind rechtzeitig vom Auftragnehmer zu beantragen. Baustellen- und endgültige Anschlüsse müssen grundsätzlich zugänglich bleiben und geschützt werden. Im Zweifel ist vom AN an den AG ein Hinweis zu geben, erforderlichenfalls ist eine Festlegung zu treffen.

Die Einrichtung der Baustelle ist so vorzunehmen, dass die Ver- und Entsorgungsleitungen der Baumaßnahme rechtzeitig und ohne Behinderung verlegt werden können.

Werden Leitungen gefunden, die nicht in den Plänen dargestellt sind, ist dies der BÜ sofort anzuzeigen und die Arbeit in diesem Bereich bis zur Entscheidung bezüglich der weiteren Verfahrensweise zu unterbrechen.
Die entsprechenden Übergabepunkte zum Anschluss an Wasser und Elektro werden dem AN rechtzeitig benannt.

4.2.3 Vorhandene Grenzsteine und Vermessungsmarkierungen sind mit Beginn der Arbeiten im Zuge der Baustelleneinrichtung bis zum Räumen der Baustelleneinrichtung zu sichern.

4.2.4 Die Verkehrsflächen auf dem Baugelände sind freizuhalten.
Sind Verkehrs-, Versorgungs- und Entsorgungsanlagen im Bereich der Baumaßnahme vorhanden, sind die Vorschriften und Auflagen der zuständigen Stellen zu beachten.

4.2.5 Baustelleneinrichtung auf Grasnarbe oder Humus ist nicht gestattet. Die Flächen für Baustelleneinrichtungen werden in Abstimmung mit der Objektüberwachung genutzt.

4.2.6 Sanitäre Einrichtungen und Waschanlagen und deren Reinigung werden vom AG gestellt. Darüber hinaus sind die Anlagen stets sauber und benutzbar zu hinterlassen außerhalb der Arbeitszeiten verschlossen zu halten.

4.2.7 Werden durch die Baustelleneinrichtung Rechte Dritter - insbesondere von Nachbarn - für die Dauer der Bauarbeiten oder vorübergehend und kurzfristig beeinträchtigt, ist die örtliche Bauleitung unverzüglich zu informieren. Das gilt auch im Zweifel über das Vorliegen von Rechten oder bei zu vermutenden Beeinträchtigungen.

4.2.8 Die Objektüberwachung des AG ist vor dem beabsichtigten Auf- und Abbau der Baustelleneinrichtung oder von wesentlichen Teilen derselben schriftlich in Kenntnis zu setzen. Soweit im Zeitraum bis zu 3 Wochen nach dem geplanten Abschluss der Arbeiten Lagerräume, Baustrom- und Bauwasseranschlüsse, Hebezeuge, Gerüste sowie sonstige in Absprache mit dem AN durch Dritte genutzte Einrichtungen abgebaut werden sollen, bedarf es der ausdrücklichen Zustimmung des AG. Nach Abbau der Baustelleneinrichtung sind das dafür benötigte Gelände bzw. die genutzten baulichen Anlagen und Gebäude in den ursprünglichen Zustand zu versetzen, falls nichts anderes vereinbart ist.
Nicht mehr benötigte Teile der Baustelleneinrichtung sind unverzüglich zu entfernen.

4.2.9 Zur Gewährleistung von Sicherheit und Gesundheitsschutz sind die Hinweise des Sicherheits- und Gesundheitsschutzkoordinators (AG) einzuhalten sowie der Sicherheits- und Gesundheitsschutzplan zu berücksichtigen.

4.2.10 Bauseitige Hebewerkzeug stehen nicht zur Verfügung. Sollte der AN solche benötigen, so liegen diese in seiner Verantwortung und sind entsprechend in die Einheitspreise einzukalkulieren.
 Der Einsatz von Hebezeugen sind vor Ausführung mit der Bauleitung des AG abzustimmen.
Ein Überschwenken der bestehenden Volieren mit Kranauslegern ist nicht zulässig.
Entsprechende Begrenzungen der Schwenkbereiche sind einzukalkulieren.

4.2.11 Der AG beabsichtigt, für die Fassadenarbeiten ein Fassadengerüst in SW09 mit wandseitigen, 30 cm breiten Konsolausleger und Lastenaufzug aufzustellen. Die Nutzung des Lastenaufzugs ist mit den anderen Gewerken abzustimmen.

4.3 Gebühren
4.3.1 Die Aufwendungen / Gebühren für behördliche Genehmigungen trägt der AG.

## 05 ZTV - Maler- und Lackierarbeiten
Zusätzliche Technische Vertragsbedingungen -  Maler- und Lackierarbeiten

5.1. Geltungsbereich und Ausführungsgrundlage

5.1.1) Die Ausführung erfolgt nach VOB/C ATV DIN 18 363 - Maler- und Lackierarbeiten, Beschichtungen, sowie nach DIN 18 299 - Allgemeine Regelungen für Bauarbeiten jeder Art

5.1.2) Es gelten alle zum Zeitpunkt der Erstellung des Leistungsverzeichnisses gültigen DIN-Vorschriften und gewerkespezifischen und / oder gewerketangierenden Regelwerke die den allgemein anerkannten Regeln der Bautechnik und den Eingeführten Technischen Baubestimmungen (ETB) entsprechen.

5.1.3) Zusätzlich sind die Empfehlungen und Vorschriften sowie die neuesten Richtlinien der Fachverbände zu beachten.

5.1.4) Sämtliche aus den Zusätzlichen Technischen Vertragsbedingungen für das LV Malerarbeiten resultierenden Kosten sind in die Einheitspreise einzurechnen. Eine gesonderte Vergütung für die ausgeführten Leistungen erfolgt nicht, sofern nicht in besonderen Positionen ausgewiesen.

5.1.5) Als Grundlage der Ausführung gelten die Grundrisse und Übersichtspläne der Architektenplanung.

5.2. Stoffe und Bauteile

5.2.1) Sind im Leistungsverzeichnis und in den Planungsunterlagen Richtfabrikate benannt, können gleichwertige Konstruktionen und Qualitäten angeboten werden. Der Nachweis der Gleichwertigkeit ist durch vergleichbare statische Werte, Konstruktionszeichnungen, Prüfzeugnisse, Referenzobjekte, Muster usw. auf Anforderung kurzfristig zu erbringen.

5.2.2) Handmuster der verschiedenen angebotenen und kalkulierten Farben und Wandbeläge sind auf Anforderung des AG diesem kostenfrei zur Verfügung zu stellen.

5.3. Angaben zur Ausführung

5.3.1) Alle erforderlichen Innengerüste / Leitern / Arbeitsbühnen sind in die Einheitspreise einzukalkulieren, auch bei zu bearbeitenden Flächen über 3,5 m Standfläche Gerüst. Die Höhenangaben zur Ausführung sind den Positionen zu entnehmen.
Raumgerüste in den Treppenhausköpfen und in der Eingangshalle werden bauseits erstellt.

5.3.2) Die vorhandenen und geplanten Raumsituationen, insbesondere die Raumgrößen, sind bei der Kalkulation zu berücksichtigen. Eine gesonderte Vergütung für unterschiedliche Raumgrößen, z.B. für Kleinstflächen unter 5,0 m² erfolgt nicht, sofern im Leistungsverzeichnis nicht gesondert erwähnt.

5.3.3) Vor Beginn der Arbeiten ist die Beschaffenheit des Untergrundes durch den AN sorgfältig zu überprüfen. Eine Vorleistungsüberprüfung hat 2 Wochen vor Baubeginn zu erfolgen. Zu prüfen ist alles was Einfluss auf den Erfolg des Werkes hat. Hat der Ausführende Bedenken muss er diese dem Bauherrn schriftlich anzeigen (§ 4 Nr. 3 VOB/B; DIN 18353 Pkt. 3.1.1). Die Prüfung der Vorleistung und der Ausführungsbedingungen (Klima, Terminabfolge), Anordnungen der Bauleitung usw. sind eine vertragliche Hauptpflicht. Für die erforderliche Oberflächentemperatur hat der AN die geeigneten Maßnahmen mit der Bauleitung abzusprechen.

5.3.4) Anschlüsse an eingebaute Zargen, Schränke, Kästen, Ventilatoren, Dosen, Fenster, Fensterrahmen, Türen, Türfutter, Türrahmen, Türzargen, Verglasungen, Sichtbeton-Bauteile, angrenzende Bauteile usw. sind sorgfältig abzudecken bzw. mit Folie abzukleben und nach Fertigstellung der Arbeiten wieder zu entfernen. Einrichtungsgegenstände, die durch die Ausführung der Anstrich- und Tapezierarbeiten in Mitleidenschaft gezogen werden könnten, sind ebenfalls zum Schutz mit Folie abzukleben oder staubdicht abzudecken, einschließlich der Beseitigung und Entsorgung des Abdeckmaterials nach der Beendigung der Anstrich- und Tapezierarbeiten. Das Klammern, die Verwendung von Reißzwecken o.ä. Befestigungsmitteln, die die abzudeckende Oberfläche beschädigen oder Rostflecken verursachen können, ist ausdrücklich untersagt. Eingebaute Teile, die durch die Arbeiten verschmutzt werden, sind sofort ohne Beschädigung zu reinigen.

5.3.5) Die Anlieferung aller zum Einsatz kommenden Werkstoffe und Materialien muss zwecks Kontrolle in der Originalverpackung erfolgen.

5.4. Abrechnung

5.4.1) Ergänzend zur ATV DIN 18299, Abschnitt 5, gilt:
Das Einreichen der kompletten Dokumentationsunterlagen ist Voraussetzung für die Abnahme und das Stellen der Schlussrechnung.

## 06 Planunterlagen
06 Planunterlagen

Alle nachfolgend aufgeführten Planunterlagen dienen zur Unterstützung der Kalkulation,
auch wenn diese nicht explizit in den entspr. Positionen erwähnt werden.

1) BAULOGISTIK:
- 22-06-01_R.4-R.7_Logistikphasenpläne_I bis III_index_f_Bou
- 22-09-15_R4-R7_BE_Übersichtsplan_IBP
- 13_B-BCL_Baulogistikhandbuch_ink. Da_08.01.24
- R7-ARC-01-001-Ap05-20231013-Baustelleneinrichtung

2) OBJEKTPLANUNG:
- Siehe Planlieferliste

3) GUTACHTEN:
- Nachweis EnEV
- Baulicher Schallschutz
- Ermittlung des maßgeblichen Außenlärms
- Brandschutzkonzept

## 331 Maler- und Lakierarbeiten
Datum: 06.10.2025
EP-Anteile: Löhne; Stoffe; Geräte; Sonstiges

### Titel 1 Maler- und Lackierarbeiten

*Hinweis: Vorgezogene und beauftragte Malerarbeiten*
Vorgezogene Malerarbeiten und beauftragte Leistungen.
Der Abruf der Leistungen erfolgt in 2 Stufen. Die vorgezogenen Malerarbeiten umfassen die Technik- und Elektroräume in allen Geschossen. Die Arbeiten werden ausgeführt, bevor die Installationen seitens TGA und ELT ausgeführt werden.
Raumhöhen:
- UG: 3.60 m (3.66 m ROH)
- EG: 3.60 m (3.66 m ROH)
- 1.OG: 3.60 m (3.66 m ROH)
- 2.OG: 5.04 m (5.10 m ROH)
- 3.OG: 3.60 m (3.66 m ROH)
- 4.OG: 3.54 m (3.60 m ROH)

#### Untertitel 1.1 Baustelleneinrichtung

##### Bereich 1.1.1 Baustelleneinrichtung AN

**1.1.1.5 Einrichten Baustelleneinrichtung des AN - Vorgezogene Maßnahmen**
*** Pauschalposition
*** EP-Aufgliederung gefordert
Einrichten der Baustelle für den eigenen Bedarf des AN zur vertragsgemäßen Erfüllung sämtlicher in der Leistungs- beschreibung aufgeführten Leistungen, unter Beachtung der Baustellenordnung und der erford. Abstimmungen mit der örtl. Bauüberwachung des AG, entsprechend der dafür vorgesehenen BE-Flächen.
Dazugehörig sind alle zur Leistungserbringung erforderlichen Werkzeuge, Geräte, Maschinen, Anlagen, Einrichtungen, Hilfsrüstungen für eigene Leistungsausführung, Transportgeräte und -hilfsmittel, sonstigen Hilfsmittel, vorzuhaltendes Material, alle Betriebsmittel sowie erford. Aufenthalts- und Lagerräume zu berücksichtigen.
Tropfende Schläuche, Kupplungen, etc. sind unverzüglich auszutauschen.
Schläuche sind arbeitstäglich vor Verlassen der Baustelle geordnet einzurollen und verkehrssicher aufzuräumen.

Lagerplätze und Aufstellflächen auf dem Grundstück werden nach Abstimmung und nach örtlichen Gegebenheiten dem AN zur Verfügung gestellt.
Da der AG jedoch keine Aufenthalts- und Lagerräume zur Verfügung stellen kann, ist das betriebsfertige Aufstellen von notwendigen Aufenthalts- und Lagerräumen (stapelbare Standardcontainer, Modulmaß 6x2,5m) inkl. erforderlichem Unterbau, Erschließung der Container nach UVV sowie Strom-, Wasser-, Fernsprechanschluss, Entsorgungseinrichtungen und dergleichen für die Baustelle mit einzurechnen.

Vorgesehene BE-Flächen: sind unbefestigt
Lage: nicht im Gebäude/Bauwerk
Menge: 1,000 psch
DIN276_18: 391

**1.1.1.10 Vorhalten Baustelleneinrichtung des AN - Vorgezogene Maßnahmen**
*** EP-Aufgliederung gefordert
Vorhaltung/Gebrauchsüberlassung der vorbeschriebenen Baustelleneinrichtung (BE des AN) einschl. der Aufenthalts- und Lagerräume außerhalb des Gebäudes sowie das Vorhalten, Unterhalten und Betreiben der Geräte, Anlagen und Einrichtungen.
Menge: 5,000 StMt
DIN276_18: 391

**1.1.1.15 Räumen Baustelleneinrichtung des AN - Vorgezogene Maßnahmen**
*** Pauschalposition
*** EP-Aufgliederung gefordert
Rückbauen und Räumen der vorbeschriebenen Baustelleneinrichtung (BE des AN) einschl. Aufenthalts- und Lagerräume außerhalb des Gebäudes, Geräte, Anlagen und Einrichtungen.
Benutzte Flächen und Wege entsprechend dem ursprünglichen Zustand ordnungsgemäß herrichten.
Verunreinigungen sind zu beseitigen!
Menge: 1,000 psch
DIN276_18: 391

**1.1.1.20 Einrichten Baustelleneinrichtung des AN**
*** Pauschalposition
*** EP-Aufgliederung gefordert
Einrichten der Baustelle für den eigenen Bedarf des AN zur vertragsgemäßen Erfüllung sämtlicher in der Leistungs- beschreibung aufgeführten Leistungen, unter Beachtung der Baustellenordnung und der erford. Abstimmungen mit der örtl. Bauüberwachung des AG, entsprechend der dafür vorgesehenen BE-Flächen.
Dazugehörig sind alle zur Leistungserbringung erforderlichen Werkzeuge, Geräte, Maschinen, Anlagen, Einrichtungen, Hilfsrüstungen für eigene Leistungsausführung, Transportgeräte und -hilfsmittel, sonstigen Hilfsmittel, vorzuhaltendes Material, alle Betriebsmittel sowie erford. Aufenthalts- und Lagerräume zu berücksichtigen.
Tropfende Schläuche, Kupplungen, etc. sind unverzüglich auszutauschen.
Schläuche sind arbeitstäglich vor Verlassen der Baustelle geordnet einzurollen und verkehrssicher aufzuräumen.

Lagerplätze und Aufstellflächen auf dem Grundstück werden nach Abstimmung und nach örtlichen Gegebenheiten dem AN zur Verfügung gestellt.
Da der AG jedoch keine Aufenthalts- und Lagerräume zur Verfügung stellen kann, ist das betriebsfertige Aufstellen von notwendigen Aufenthalts- und Lagerräumen (stapelbare Standardcontainer, Modulmaß 6x2,5m) inkl. erforderlichem Unterbau, Erschließung der Container nach UVV sowie Strom-, Wasser-, Fernsprechanschluss, Entsorgungseinrichtungen und dergleichen für die Baustelle mit einzurechnen.

Vorgesehene BE-Flächen: sind unbefestigt
Lage: nicht im Gebäude/Bauwerk
Menge: 1,000 psch
DIN276_18: 391

**1.1.1.25 Vorhalten Baustelleneinrichtung des AN**
*** EP-Aufgliederung gefordert
Vorhaltung/Gebrauchsüberlassung der vorbeschriebenen Baustelleneinrichtung (BE des AN) einschl. der Aufenthalts- und Lagerräume außerhalb des Gebäudes sowie das Vorhalten, Unterhalten und Betreiben der Geräte, Anlagen und Einrichtungen.
Menge: 5,000 StMt
DIN276_18: 391

**1.1.1.30 Räumen Baustelleneinrichtung des AN**
*** Pauschalposition
*** EP-Aufgliederung gefordert
Rückbauen und Räumen der vorbeschriebenen Baustelleneinrichtung (BE des AN) einschl. Aufenthalts- und Lagerräume außerhalb des Gebäudes, Geräte, Anlagen und Einrichtungen.
Benutzte Flächen und Wege entsprechend dem ursprünglichen Zustand ordnungsgemäß herrichten.
Verunreinigungen sind zu beseitigen!
Menge: 1,000 psch
DIN276_18: 391

#### Untertitel 1.2 Schutzmaßnahmen, Abdeckungen

##### Bereich 1.2.1 Schutz von Bauteilen

**1.2.1.5 Schutzabdeck. Bodenfläche Folie herstellen beseitigen**
*** EP-Aufgliederung gefordert
Abdeckung aus Milchtüten-Abdeckkarton, Stöße überlappen, Ränder kleben, herstellen und beseitigen, anfallende Stoffe im Behälter des AN lagern.
Menge: 1085,130 m2
DIN276-1_08: 397
DIN276_18: 345

**1.2.1.10 Schutzabdeck. Glasflächen Folie herstellen beseitigen**
*** EP-Aufgliederung gefordert
Schutzabdeckung der Glasflächen, einseitig,
Abdeckung aus Folie, Stöße überlappen, Ränder kleben, herstellen und beseitigen,
Einzelgrößen der Glasflächen von ca. 3,0 bis 3,5 m,
anfallende Stoffe im Behälter des AN lagern,
Arbeitshöhe der zu bearbeitenden Fläche 0,90 m bis 3,03 m
Menge: 323,970 m2
DIN276-1_08: 397
DIN276_18: 345

**1.2.1.15 Schutzabdeck. Fensterbank B 30-40cm Folie herstellen beseitigen**
*** EP-Aufgliederung gefordert
Schutzabdeckung der Fensterbank, Breite über 30 bis 40 cm,
Abdeckung aus Folie, Stöße überlappen, Ränder kleben, herstellen und beseitigen, anfallende Stoffe im Behälter des AN lagern

Arbeitshöhe der zu bearbeitenden Fläche 0,90 m
Menge: 180,000 m
Leistungsbereichkatalog: 034
DIN276-1_08: 397
DIN276_18: 345

**1.2.1.20 Schutzabdeck. Treppe bis 6m2 Folie herstellen beseitigen**
*** EP-Aufgliederung gefordert
Schutzabdeckung der Treppe, Einzelflächen bis 6 m2,
Abdeckung aus Folie, Stöße überlappen, Ränder kleben, herstellen und beseitigen, anfallende Stoffe im Behälter des AN lagern.
Menge: 20,000 St
Leistungsbereichkatalog: 034
DIN276-1_08: 397
DIN276_18: 345

**1.2.1.25 Schutzabdeck. Bodenfläche mit Vlies**
*** EP-Aufgliederung gefordert
Schutzabdeckung Bodenfläche mit Vlies
Abdeckung aus extra dickem Malervlies, 1000gr/m², Stöße überlappen, Ränder kleben, herstellen, vorhalten und beseitigen, anfallende Stoffe im Behälter des AN lagern. Der Verschnitt ist in den Preis einzukalkulieren.
Menge: 500,000 m²
DIN276_18: 345

##### Bereich 1.2.2 Vorbereiten

**1.2.2.5 Wände, Stützen, Beton vorbereiten reinigen H bis 3,50 m**
*** EP-Aufgliederung gefordert
*** Bezugsbeschreibung
Wände, Stützen, Brüstungen und Unterzüge aus Beton, für nachfolgende Beschichtungen vorbereiten:
- Untergrund auf Eignung, Trag- sowie Haftfähigkeit prüfen,
- Lose Teile, Staub und Verschmutzungen entfernen,
- überstehende Teile und Grate abschleifen,
- Trennmittel/ Schalölrückstände, Sinterschichten auf Betonoberflächen beseitigen,
- Anfallende Restmaterialien sind zu entfernen, inkl. Abtransport und fachgerechter Entsorgung.

Raumhöhe 3,60 m
Menge: 7100,000 m2
DIN276-1_08: 345
DIN276_18: 345

**1.2.2.10 Wände, Stützen, Beton vorbereiten reinigen H bis 5,04 m**
*** EP-Aufgliederung gefordert
*** wie Position 1.2.2.5
wie in der Position zuvor beschrieben, jedoch:
Raumhöhe 5,04 m.
Menge: 2400,000 m2
DIN276-1_08: 345
DIN276_18: 345

**1.2.2.15 Arbeitsgerüst für vorherige Position**
*** EP-Aufgliederung gefordert
Arbeitsgerüst
Raumhöhe 5.04 m
Incl. Vorhaltezeit von 4 Wochen
Aufbau fahrbare Arbeitsbühne DI EN 1004-1
Lastklasse 2 (1,5 kN/m²)
Arbeitsplatttform 3.04 m
Gem. Aufbau- und Verwendungsanleitung des Herstellers.
Menge: 2,000 Stck
DIN276_18: 345

**1.2.2.20 Arbeitsgerüst vorhalten**
*** EP-Aufgliederung gefordert
Arbeitsgerüst vorhalten
Vorhaltezeit über die in der Positon enthaltenen 4 Wochen, ab der 5 Woche nach Aufbau.
Menge: 2,000 StWo
DIN276_18: 345

**1.2.2.25 Decken, Podest/Treppenunterläufe Stahlbeton vorbereiten reinigen H bis 5,60 m**
*** EP-Aufgliederung gefordert
*** Bezugsbeschreibung
Decken, Podest/Treppenunterläufe aus Betonflächen, für nachfolgende Beschichtungen vorbereiten:
- Untergrund auf Eignung, Trag- sowie Haftfähigkeit prüfen,
- Lose Teile, Staub und Verschmutzungen entfernen,
- überstehende Teile und Grate abschleifen,
- Trennmittel/ Schalölrückstände, Sinterschichten auf Betonoberflächen beseitigen,
- Anfallende Restmaterialien sind zu entfernen, inkl. Abtransport und fachgerechter Entsorgung.
Raumhöhe bis 5,6 m
Menge: 250,000 m2
DIN276-1_08: 345
DIN276_18: 345

**1.2.2.30 Arbeitsgerüst für die Arbeiten in den Treppenhäusern**
*** EP-Aufgliederung gefordert
Arbeitsgerüst für die Arbeiten in den Treppenhäusern, abgetreppt
Raumhöhe bis 5,60 m
Incl. Vorhaltezeit von 4 Wochen
Lastklasse 2 (1,5 kN/m²)
Arbeitsplatttform bis 3.60 m
Gem. Aufbau- und Verwendungsanleitung des Herstellers.
Menge: 1,000 Stck
DIN276_18: 345

**1.2.2.35 Arbeitsgerüst für die Arbeiten in den Treppenhäusern vorhalten**
*** EP-Aufgliederung gefordert
Arbeitsgerüst vorhalten
Vorhaltezeit über die in der Positon enthaltenen 4 Wochen, ab der 5 Woche nach Aufbau.
Menge: 4,000 StWo
DIN276_18: 345

**1.2.2.40 Wände, Stürze Gipskarton vorbereiten reinigen H bis 3,60 m**
*** EP-Aufgliederung gefordert
Gipskartonwände, -stürze, Q3 gespachtelt für nachfolgende Beschichtungen vorbereiten:
- Untergrund auf Eignung, Trag- sowie Haftfähigkeit prüfen,
- Lose Teile, Staub und Verschmutzungen entfernen,
- Anfallende Restmaterialien sind zu entfernen, inkl. Abtransport und fachgerechter Entsorgung.

Raumhöhe 3,60 m
Menge: 15000,000 m2
DIN276-1_08: 345
DIN276_18: 345

**1.2.2.45 Decke Gipskarton vorbereiten reinigen H bis 3,0 m**
*** EP-Aufgliederung gefordert
*** wie Position 1.2.2.25
wie in der Position zuvor beschrieben, jedoch:

Gipskartondecken, glatt oder gelocht, Q3 gespachtelt für nachfolgende Beschichtungen vorbereiten.

Raumhöhe bis 3,00 m
Das für die Arbeiten erforderliche Gerüst ist in die Position mit einzukalkulieren.
Menge: 1300,000 m2
DIN276-1_08: 345
DIN276_18: 354

**1.2.2.50 Spachtelung Betonwand Dispersions-Spachtelmasse Q3 H bis 4,4 m**
*** EP-Aufgliederung gefordert
*** Bezugsbeschreibung
Flächenspachtelung an Wandflächen, innen,
Untergrund Beton, Oberfläche glatt,
spachteln mit kunststoffmodifizierter Spachtelmasse,
Gipsbasis, einschl. Grundierung mit Betonkontakt
abgestimmt auf die Spachtelmasse,
2 x  mit Dispersionsspachtelmasse aufziehen
und abrichten,
Spachtelung Qualitätsstufe Q3 geglättet,
spachteln, ganzflächig, für Beschichtung mit
dünnflüssigen Anstrich geeignet,
einschl. dem vorherigen Beispachteln von
Ausbruchstellen, Lunkern und Rissen.

Material:
- besonders gesundheitsverträgliches E.L.F.-Produkt:
  emissionsarm, lösemittel- und weichmacherfrei sowie
  frei von foggingaktiven Substanzen (mit Nachweis)
- hochwertige, weiße, Spritz- und Handspachtelmasse
  auf Dispersionsbasis; verarbeitbar mit Airless-Geräten
- rissfrei durchtrocknend und trocken schleifbar
- lösemittel- und weichmacherfrei
- mit hoher Haftfestigkeit, difussionsfähig
- mit erhöhter Feuchtigkeitsbeständigkeit
- Grundlage für Anstrich mit Dispersionsfarbe

Raumhöhe 4,40 m
Menge: 700,000 m2
DIN276-1_08: 345
DIN276_18: 345

**1.2.2.55 Spachtelung Trockbauwand**
*** EP-Aufgliederung gefordert
*** wie Position 1.2.2.50
Untergrund Trockenbau und Höhe 3,66 mu
Menge: 200,000 m2
DIN276_18: 345

**1.2.2.60 Spachtelung Trockenbaudecke**
*** EP-Aufgliederung gefordert
*** wie Position 1.2.2.50
Untergrund Trockenbau und Höhe 3,00 m
Menge: 100,000 m2
DIN276_18: 354

**1.2.2.65 Spachtelung Laibungen Dispersions-Spachtelmasse Q3 B bis 30 cm**
*** EP-Aufgliederung gefordert
*** wie Position 1.2.2.50
Flächenspachtelung, innen, wie vor, jedoch
auf Türlaibungen und Nischen
Laibungs-/ Nischenbreite: bis 30 cm
Menge: 1200,000 m
DIN276-1_08: 345
DIN276_18: 345

#### Untertitel 1.3 Vliesarbeiten

##### Bereich 1.3.1 Malervlies

**1.3.1.5 Flächenarmierung Vlies an Wänden, H bis 3,10m**
*** EP-Aufgliederung gefordert
*** Bezugsbeschreibung
Flächenarmierung mit Vlieseinlage aus Zellulose-Polyestervlies, Flächengewicht 160 g/m2, rissüberbrückend, an Wänden, Untergründe: Gipsputz und GK-Wände, Oberfläche glatt, vorh. Spachtelung Qualitätsstufe Q3
Raumhöhe bis 3,10 m
Menge: 5400,000 m2
DIN276_18: 345

**1.3.1.10 Flächenarmierung Vlies an Wänden, H bis 2,6 m, bis 2,5 m2, oberhalb Fliesen**
*** EP-Aufgliederung gefordert
*** wie Position 1.3.1.5
Ausführung als Streifen oberhalb von Fliesenbelägen
in Einzelflächen ≤ 2,50 m2
Ausführungshöhe 2,00 bis 2,60 m,
Wandoberfläche Bez. FL1RV1
Menge: 450,000 m2
DIN276_18: 345

**1.3.1.15 Flächenarmierung Vlies an Wänden, H bis 2,6 m, bis 2,5 m2, oberhalb Fliesen**
*** EP-Aufgliederung gefordert
*** wie Position 1.3.1.5
Ausführung als Streifen oberhalb von Fliesenbelägen
in Einzelflächen ≤ 2,50 m2
Ausführungshöhe 1,30 bis 2,60 m,
Wandoberfläche Bez. FL2RV1
Menge: 350,000 m2
DIN276_18: 345

**1.3.1.20 Flächenarmierung Vlies an Wänden, H bis 2,6 m, bis 2,5 m2, oberhalb Fliesen**
*** EP-Aufgliederung gefordert
*** wie Position 1.3.1.5
Ausführung als Streifen oberhalb von Fliesenbelägen
in Einzelflächen ≤ 2,50 m2
Ausführungshöhe 1,90 bis 2,60 m,
Wandoberfläche FL3RV1
Menge: 200,000 m2
DIN276_18: 345

**1.3.1.25 Flächenarmierung Vlieseinlage Zellulose-Polyester an GK-Stürzen H bis 5,0 m**
*** EP-Aufgliederung gefordert
wie in der Position zuvor beschrieben, jedoch:
Flächenarmierung Vlieseinlage Zellulose-Polyester an Stürzen aus Gipskarton.
Arbeitshöhe der zu bearbeitenden Fläche bis 3,50 m.
Menge: 200,000 m2
DIN276-1_08: 345
DIN276_18: 345

**1.3.1.30 Vlies auf Leibungen und Wandenden**
*** EP-Aufgliederung gefordert
Vlies auf Leibungen und Wandenden
Untergrund:
Leibungstiefen bis 25 cm
Menge: 150,000 m
DIN276_18: 345

#### Untertitel 1.4 Malerarbeiten

##### Bereich 1.4.1 Anstricharbeiten - Wände/Stützen

**1.4.1.5 Grundierung, StB Wände, H bis 3,66 m**
*** EP-Aufgliederung gefordert
*** Bezugsbeschreibung
Grundierung auf Wänden, Haftgrund, weiß pigmentiert, verfestigend, haftvermittelnd und ELF (emissionsarm, lösemittel- und weichmacherfrei)
Untergrund: Stahlbeton schalungsrau
Raumhöhe bis 3,66 m
Menge: 7100,000 m2
DIN276_18: 345

**1.4.1.10 Grundierung, StB Wände, H bis 5,10 m**
*** EP-Aufgliederung gefordert
*** wie Position 1.4.1.5
Grundierung auf Wänden, Haftgrund, weiß pigmentiert, verfestigend, haftvermittelnd und ELF (emissionsarm, lösemittel- und weichmacherfrei)
Untergrund: Stahlbeton schalungsrau
Arbeitshöhe bis 5,10 m
Menge: 2400,000 m2
DIN276_18: 345

**1.4.1.15 Grundierung, StB Wände, Leibungen, H bis 3,5 m**
*** EP-Aufgliederung gefordert
Grundierung auf Leibungen, Haftgrund, weiß pigmentiert, verfestigend, haftvermittelnd und ELF (emissionsarm, lösemittel- und weichmacherfrei)
Untergrund: Stahlbetonwände schalungsrau
Raumhöhe bis 3,50 m
Leibungstiefe bis 30 cm
Menge: 800,000 m
DIN276_18: 345

**1.4.1.20 Grundierung, StB Stützen 55/55cm, H bis 5,10 m**
*** EP-Aufgliederung gefordert
Grundierung auf Stützen, Haftgrund, weiß pigmentiert, verfestigend, haftvermittelnd und zur Regulierung der Saugfähigkeit,
Untergrund: unbehandelte Betonflächen,
Querschnitt rechteckig 50 x 50 cm,

Raumhöhe bis 4,25 m
Menge: 18,000 St
DIN276_18: 345

**1.4.1.25 Grundierung, Putz, GK-Wände, H bis 3,66 m**
*** EP-Aufgliederung gefordert
*** Bezugsbeschreibung
Grundierung auf Wänden, Tiefgrund, verfestigend, haftvermittelnd und zur Regulierung der Saugfähigkeit, farblos, ELF (emissionsarm, lösemittel- und weichmacherfrei)
Untergründe: Gipsputz, GK-Wände, Kalkzementputz-Wände
Raumhöhe bis 3,66 m
Menge: 15000,000 m2
DIN276_18: 345

**1.4.1.30 Grundierung, Putz, GK-Wände, Leibungen, H bis 3,50 m**
*** EP-Aufgliederung gefordert
Grundierung auf Leibungen, Tiefgrund, verfestigend, haftvermittelnd und zur Regulierung der Saugfähigkeit, farblos, ELF (emissionsarm, lösemittel- und weichmacherfrei)
Untergründe: Gipsputz, GK-Wände, Kalkzementputz-Wände
Leibungstiefe bis 30 cm, Einzellänge bis 2,25 m,
Höhe bis 3,50 m
Menge: 600,000 m2
DIN276_18: 345

**1.4.1.35 Grundierung, Putz, GK-Wände, H bis 2,6 m, bis 2,5 m2, über Fliesen**
*** EP-Aufgliederung gefordert
*** wie Position 1.4.1.25
Ausführung als Streifen oberhalb von Fliesenbelägen
in Einzelflächen ≤ 2,50 m2
Ausführungshöhe 2,00 bis 2,60 m
Menge: 450,000 m2
DIN276_18: 345

**1.4.1.40 Grundierung, Putz, GK-Wände, H bis 2,6 m, bis 2,5 m2, über Fliesen**
*** EP-Aufgliederung gefordert
*** wie Position 1.4.1.25
Ausführung als Streifen oberhalb von Fliesenbelägen
in Einzelflächen ≤ 2,50 m2
Ausführungshöhe 1,30 bis 2,60 m
Menge: 350,000 m2
DIN276_18: 345

**1.4.1.45 Grundierung, Putz, GK-Wände, H bis 2,6 m, bis 2,5 m2, über Fliesen**
*** EP-Aufgliederung gefordert
*** wie Position 1.4.1.25
Ausführung als Streifen oberhalb von Fliesenbelägen
in Einzelflächen ≤ 2,50 m2
Ausführungshöhe 1,90 bis 2,60 m
Menge: 200,000 m2
DIN276_18: 345

**1.4.1.50 Wand (W-A2)**
*** EP-Aufgliederung gefordert
Wand (W-A2)
Reinacrylatinnendispersionsfarbe
Erstbeschichtung auf Wänden, innen, Untergrund Gipskarton Q3, bauseits, Mineralischer Putzuntergrund, bauseits.

Zwischen- und Schlussbeschichtung mit Reinacrylatdispersion, emissionsarm, lösemittel- und weichmacherfrei, frei von foggingaktiven Substanzen, hoch wasserdampfdiffusionsfähig,
desinfektionsmittelbeständig, seidenmatt DIN EN 13300, deckend, weiß, Nassabriebbeständigkeit Klasse 2 DIN EN 13300, Kontrastverhältnis Klasse 2 DIN EN 13300,

Arbeitshöhe bis 3,60 m

Farbe: RAL 9016 verkehrsweiß,
Menge: 3532,400 m²
DIN276_18: 345

**1.4.1.55 Wand (W-RV1)**
*** EP-Aufgliederung gefordert
Wand (W-RV1)
Reinacrylatinnendispersionsfarbe

Zwischen- und Schlussbeschichtung, emissionsarm, lösemittel- und weichmacherfrei, frei von foggingaktiven Substanzen, hoch wasserdampfdiffusionsfähig, desinfektionsmittelbeständig,
seidenmatt DIN EN 13300, deckend, weiß,
reinigungsfähig, Nassabriebbeständigkeit Klasse 2
DIN EN 13300, Kontrastverhältnis Klasse 1 DIN EN 13300,

Flächenarmierung aus Vlies, wie zuvor beschrieben und ausgeführt..

Raumhöhe bis 3,50 m

Farbe: RAL 9016 verkehrsweiß,

Bereiche hinter den Sanitärobjekten und den Duschen werden nicht angestrichen, da diese Bereiche gefliest werden.
Menge: 4738,620 m2
DIN276_18: 345

**1.4.1.60 Wand (W-A1)**
*** EP-Aufgliederung gefordert
Wand (W-A1)
Reinacrylatinnendispersionsfarbe
Erstbeschichtung auf Wänden, innen, Untergrund Gipskarton Q3, bauseit, Mineralischer Putzuntergrund, bauseit, mit Flächenarmierung aus Vlies.

Zwischen- und Schlussbeschichtung mit Reinacrylatdispersion, emissionsarm, lösemittel- und weichmacherfrei, frei von foggingaktiven Substanzen, hoch wasserdampfdiffusionsfähig,
desinfektionsmittelbeständig,
seidenmatt DIN EN 13300, deckend, weiß, Nassabriebbeständigkeit Klasse 2 DIN EN 13300, Kontrastverhältnis Klasse 2 DIN EN 13300,

Arbeitshöhe bis 3,60 m

Farbe: RAL 9016 verkehrsweiß,
Menge: 5298,760 m2
DIN276_18: 345

**1.4.1.65 Wand (W-RV1) Duschen und WC**
*** EP-Aufgliederung gefordert
Wand (W-RV1) Duschen und WC

Reinacrylatinnendispersionsfarbe
Erstbeschichtung auf Wänden, innen, Untergrund Gipskarton Q3, bauseit, Mineralischer Putzuntergrund, bauseit, mit Flächenarmierung aus Vlies.

Zwischen- und Schlussbeschichtung mit Reinacrylatdispersion, emissionsarm, lösemittel- und weichmacherfrei, frei von foggingaktiven Substanzen, hoch wasserdampfdiffusionsfähig,
desinfektionsmittelbeständig,
seidenmatt DIN EN 13300, deckend, weiß, Nassabriebbeständigkeit Klasse 2 DIN EN 13300, Kontrastverhältnis Klasse 2 DIN EN 13300,

Arbeitshöhe bis 3,60 m

Farbe: RAL 9016 verkehrsweiß,

Alle Bereiche außer hinter Sanitärobjekten und in den Duschen
Menge: 600,000 m2
DIN276_18: 345

**1.4.1.70 Wand (W-RV2) - Wand hinter der Teeküchenzeile**
*** EP-Aufgliederung gefordert
Wand (W-RV2) - Wand hinter der Teeküchenzeile
Spezialmalervlies und Anstrich.
Farbe: Nach Wahl AG
Erstbeschichtung auf Wänden, innen, Untergrund Gipskarton Q3, bauseit, Mineralischer Putzuntergrund, bauseit

Zwischen- und Schlussbeschichtung mit Reinacrylatdispersion, emissionsarm, lösemittel- und weichmacherfrei, frei von foggingaktiven Substanzen, hoch wasserdampfdiffusionsfähig,
desinfektionsmittelbeständig,
seidenmatt DIN EN 13300, deckend, weiß, Nassabriebbeständigkeit Klasse 2 DIN EN 13300, Kontrastverhältnis Klasse 2 DIN EN 13300,

Arbeitshöhe bis 3,60 m

Farbe: RAL 9016 verkehrsweiß,
Menge: 20,000 m²
DIN276_18: 345

**1.4.1.75 Wandpfeiler aus Stahlbeton in GK-Wand**
*** EP-Aufgliederung gefordert
Wandpfeiler aus Stahlbeton in GK-Wand
Reinacrylatinnendispersionsfarbe

Erstbeschichtung auf Wänden, innen, Untergrund Gipskarton Q3, bauseit, Mineralischer Putzuntergrund, bauseits,
mit Flächenarmierung aus Vlies.

Zwischen- und Schlussbeschichtung mit Reinacrylatdispersion, emissionsarm, lösemittel- und weichmacherfrei, frei von foggingaktiven Substanzen, hoch wasserdampfdiffusionsfähig,
desinfektionsmittelbeständig, seidenmatt DIN EN 13300, deckend, weiß, Nassabriebbeständigkeit Klasse 2 DIN EN 13300, Kontrastverhältnis Klasse 2 DIN EN 13300,

Arbeitshöhe bis 3,60 m

Farbe: RAL 9016 verkehrsweiß,

Abrechnung nach Abwicklung, Ansichtsfläche der Pfeilers 50 cm. Abwicklung ca. 15 cm + 50 cm + 15 cm.
Menge: 10,000 Stck
DIN276_18: 345

**1.4.1.80 Fugen streichen (Gleitender Deckenanschluss)**
*** EP-Aufgliederung gefordert
Fugen streichen (Gleitender Deckenanschluss)

Reinacrylatinnendispersionsfarbe
Erstbeschichtung auf Wänden, innen, Untergrund Gipskarton Q3, bauseit

Zwischen- und Schlussbeschichtung mit Reinacrylatdispersion, emissionsarm, lösemittel- und weichmacherfrei, frei von foggingaktiven Substanzen, hoch wasserdampfdiffusionsfähig,
desinfektionsmittelbeständig, seidenmatt DIN EN 13300, deckend, weiß, Nassabriebbeständigkeit Klasse 2 DIN EN 13300, Kontrastverhältnis Klasse 2 DIN EN 13300,

Arbeitshöhe bis 3,60 m

Farbe: RAL 9016 verkehrsweiß,

Gleitender Deckenanschluss GK-Wände an STB-Decke
Höhe der Fuge: 3 cm.
Menge: 800,000 m
DIN276_18: 345

**1.4.1.85 Anstrich bei Leibungen**
*** EP-Aufgliederung gefordert
Anstrich bei Leibungen

Reinacrylatinnendispersionsfarbe
Erstbeschichtung auf Wänden, innen, Untergrund Gipskarton Q3, bauseit, Mineralischer Putzuntergrund, bauseits,
Flächenarmierung aus Vlies, wie zuvor beschrieben und ausgeführt.

Zwischen- und Schlussbeschichtung mit Reinacrylatdispersion, emissionsarm, lösemittel- und weichmacherfrei, frei von foggingaktiven Substanzen, hoch wasserdampfdiffusionsfähig,
desinfektionsmittelbeständig, seidenmatt DIN EN 13300, deckend, weiß, Nassabriebbeständigkeit Klasse 2 DIN EN 13300, Kontrastverhältnis Klasse 2 DIN EN 13300,

Farbe: RAL 9016 verkehrsweiß,

Anstrich im Bereich der Leibungen bei Öffnungen. Leibungstiefe bis 20 cm.
Menge: 800,000 m
DIN276_18: 345

**1.4.1.90 Überholungsanstrich**
*** EP-Aufgliederung gefordert
Überholungsanstrich

Reinacrylatinnendispersionsfarbe
Erstbeschichtung auf Wänden, innen, Untergrund Gipskarton Q3, bauseit, Mineralischer Putzuntergrund, bauseits,
Flächenarmierung aus Vlies, wie zuvor beschrieben und ausgeführt.

Zwischen- und Schlussbeschichtung mit Reinacrylatdispersion, emissionsarm, lösemittel- und weichmacherfrei, frei von foggingaktiven Substanzen, hoch wasserdampfdiffusionsfähig,
desinfektionsmittelbeständig, seidenmatt DIN EN 13300, deckend, weiß, Nassabriebbeständigkeit Klasse 2 DIN EN 13300, Kontrastverhältnis Klasse 2 DIN EN 13300,

Farbe: RAL 9016 verkehrsweiß,

Anstrich als Reparaturanstrich. Überstreichen von Flecken aus der Bauzeit.
Menge: 80,000 m²
DIN276_18: 345

##### Bereich 1.4.2 Anstricharbeiten - Decken

**1.4.2.5 GK-Passtücke in der Metalldecke**
*** EP-Aufgliederung gefordert
Passtücke in der Metalldecke

Erstbeschichtung an Decke, innen, Untergrund Gipsplatten, glatt
Grundbeschichtung für Dispersionsfarbe, pigmentiert, haftvermittelnd,
Schlussbeschichtung aus Dispersionsfarbe, wasserbasiert, matt DIN EN 13300, deckend, Nassabriebbeständigkeit Klasse 2 DIN EN 13300, Farbton, RAL 9016 verkehrsweiß
Arbeitshöhe der zu bearbeitenden Fläche bis 3,5 m
Menge: 20,000 m2
DIN276_18: 354

**1.4.2.10 Erstbesch Decke Gipsplatte glatt, Dispersionsfarbe weiß NAK 2 H bis 3,5 m**
*** EP-Aufgliederung gefordert
Erstbeschichtung an Decke, innen, Untergrund Gipsplatten, glatt,
Grundbeschichtung für Dispersionsfarbe, pigmentiert, haftvermittelnd,
Schlussbeschichtung aus Dispersionsfarbe, wasserbasiert, matt DIN EN 13300, deckend, Nassabriebbeständigkeit Klasse 2 DIN EN 13300, Farbton, RAL 9016 verkehrsweiß

Arbeitshöhe der zu bearbeitenden Fläche bis 3,5 m.
Menge: 600,000 m2
Leistungsbereichkatalog: 034
DIN276_18: 354

**1.4.2.15 Erstbesch Decke, Beton, Dispersionsfarbe weiß NAK 2 H bis 3,66 m**
*** EP-Aufgliederung gefordert
*** Bezugsbeschreibung
Erstbeschichtung an Decke, innen, Untergrund Gipsplatten, glatt
Grundbeschichtung für Dispersionsfarbe, pigmentiert, haftvermittelnd,
Schlussbeschichtung aus Dispersionsfarbe, wasserbasiert, matt DIN EN 13300, deckend, Nassabriebbeständigkeit Klasse 2 DIN EN 13300, Farbton, RAL 9016 verkehrsweiß
Arbeitshöhe der zu bearbeitenden Fläche bis 3,5 m
Menge: 2500,000 m2
DIN276-1_08: 353
DIN276_18: 354

**1.4.2.20 Erstbesch Decke, Beton, Dispersionsfarbe weiß NAK 2 H bis 5,10 m**
*** EP-Aufgliederung gefordert
*** wie Position 1.4.2.15
Erstbeschichtung an Decke, innen,
wie vor, jedoch
Arbeitshöhe der zu bearbeitenden Fläche bis 5,10 m
Das für die Arbeiten erforderliche Gerüst ist in die Position mit einzukalkulieren.
Menge: 1200,000 m2
DIN276_18: 354

**1.4.2.25 Decke (MFR + GK1), Mineralfaser-Rasterdecke mit GK-Randfries**
*** EP-Aufgliederung gefordert
Decke (MFR + GK1), Mineralfaser-Rasterdecke mit GK-Randfries, Gipskartonrandfries glatt, Q3-Spachtelung, bauseits
Erstbeschichtung an Decke, innen, Untergrund Gipsplatten, glatt
Grundbeschichtung für Dispersionsfarbe, pigmentiert, haftvermittelnd,
Schlussbeschichtung aus Dispersionsfarbe, wasserbasiert, matt DIN EN 13300, deckend, Nassabriebbeständigkeit Klasse 2 DIN EN 13300, Farbton, RAL 9016 verkehrsweiß
Arbeitshöhe der zu bearbeitenden Fläche bis 3,5 m
Menge: 250,000 m2
DIN276_18: 354

**1.4.2.30 Decke (GK1)**
*** EP-Aufgliederung gefordert
Decke (GK1)
Gipskarton, glatt, Q3-Spachtelung, bauseits
Grundbeschichtung für Dispersionsfarbe, pigmentiert, haftvermittelnd,
Schlussbeschichtung aus Dispersionsfarbe, wasserbasiert, matt DIN EN 13300, deckend, Nassabriebbeständigkeit Klasse 2 DIN EN 13300, Farbton, RAL 9016 verkehrsweiß
Arbeitshöhe der zu bearbeitenden Fläche bis 3,5 m
Menge: 73,890 m2
DIN276_18: 354

**1.4.2.35 Deckenrandfries**
*** EP-Aufgliederung gefordert
Deckenrandfries

Gipskarton, glatt, Q3-Spachtelung, bauseits
Grundbeschichtung für Dispersionsfarbe, pigmentiert, haftvermittelnd,
Schlussbeschichtung aus Dispersionsfarbe, wasserbasiert, matt DIN EN 13300, deckend, Nassabriebbeständigkeit Klasse 2 DIN EN 13300, Farbton, RAL 9016 verkehrsweiß
Arbeitshöhe der zu bearbeitenden Fläche bis 3,5 m
Menge: 160,000 m²
DIN276_18: 354

**1.4.2.40 Decke Beton (A1)**
*** EP-Aufgliederung gefordert
Decke (A1)
Betondecke, Anstrich

Erstbeschichtung an Decke, innen, Untergrund Stahlbeton,
Grundbeschichtung für Dispersionsfarbe, pigmentiert, haftvermittelnd
Schlussbeschichtung aus Dispersionsfarbe, wasserbasiert, stumpfmatt, scheuerbeständig, DIN EN 13300, deckend, Nassabriebbeständigkeit Klasse 2 DIN EN 13300, Farbton RAL 9016, verkehrsweiß
Arbeitshöhe der zu bearbeitenden Fläche bis 5,40 mDas für die Arbeiten erforderliche Gerüst ist in die Position mit einzukalkulieren.Erst- und Schlussbeschichtung Decke, Beton, Dispersionsfarbe weiß 2 bis 5,40
Menge: 3232,400 m2
DIN276_18: 354

**1.4.2.45 Decke (GK2)**
*** EP-Aufgliederung gefordert
Decke (GK2)

Grundbeschichtung für Dispersionsfarbe, pigmentiert, haftvermittelnd,
Schlussbeschichtung aus Dispersionsfarbe, wasserbasiert, matt DIN EN 13300, deckend, Nassabriebbeständigkeit Klasse 2 DIN EN 13300, Farbton, RAL 9016 verkehrsweiß

Untergrund: Gipskarton, glatt, Q3-Spachtelung, bauseits, Quadratlochung 8/18 Q
Arbeitshöhe der zu bearbeitenden Fläche bis 3,5 m
Menge: 346,410 m2
DIN276_18: 354

**1.4.2.50 Deckenversprung**
*** EP-Aufgliederung gefordert
Vertikale Fläche des Deckenversprungs anstreichen.
Versatzhöhe: 25 cm, Aufenthaltsräume.

Grundbeschichtung für Dispersionsfarbe, pigmentiert, haftvermittelnd,
Schlussbeschichtung aus Dispersionsfarbe, wasserbasiert, matt DIN EN 13300, deckend, Nassabriebbeständigkeit Klasse 2 DIN EN 13300, Farbton, RAL 9016 verkehrsweiß

Untergrund: Gipskarton, glatt, Q3-Spachtelung, bauseits
Arbeitshöhe der zu bearbeitenden Fläche bis 3,20-3,50 m
Menge: 210,000 m
DIN276_18: 354

##### Bereich 1.4.3 Treppenhäuser (1+2)

*Hinweis: Auszuführende Arbeiten in den Treppenhäusern*
Für die Treppenhäuser sind Arbeitsgerüste sowie Gerüste gegen Absturz einzukalkulieren. In den Treppenhäusern werden die Unterseiten der Podeste, die Wangen im Treppenauge und die Unterseiten der Treppenläufe angestrichen und ebenso die abschließende Decke über dem letzeten Geschoss.

**1.4.3.5 Wandoberflächen Treppenhäuser**
*** EP-Aufgliederung gefordert
*** Bezugsbeschreibung
Wandoberflächen Treppenhäuser
Wand (W-SB-B), Glättung, Betonlasur ausführen
Farbe: transparent
Sichtbeton, innen, Qualität: SB2
Die erforderlichen Gerüste sind in den Preis einzukalkulieren.
Treppenhäuserwände, Höhe bis 4,15 m
Menge: 1084,650 m2
DIN276_18: 345

**1.4.3.10 Musterfläche**
*** EP-Aufgliederung gefordert
*** wie Position 1.4.3.5
Musterfläche herstellen
1m², Wand im Treppenhaus 1
Ausstieg zum Dach, über 4. Obergeschoss
Menge: 2,000 Stck
DIN276_18: 345

**1.4.3.15 Decken in den Treppenhäusern + Unterseiten Treppenläufe und Podeste Decke (A1)**
*** EP-Aufgliederung gefordert
Decken in den Treppenhäusern + Unterseiten Treppenläufe und Podeste
Decke (A1)
Erstbeschichtung an Decke, innen, Untergrund Stahlbeton,
Grundbeschichtung für Dispersionsfarbe, pigmentiert, haftvermittelnd
Schlussbeschichtung aus Dispersionsfarbe, wasserbasiert, stumpfmatt, scheuerbeständig, DIN EN 13300, deckend, Nassabriebbeständigkeit Klasse 2 DIN EN 13300, Farbton RAL 9016, verkehrsweiß
Die erforderlichen Arbeits- und Schutzgerüste sind in den Preis einzukalkulieren.
Menge: 140,000 m2
DIN276_18: 354

**1.4.3.20 Wangen im Treppenhaus 1**
*** EP-Aufgliederung gefordert
Wangen im Treppenhaus 1
Erstbeschichtung an Wangen nach Montage der Geländer, innen, Untergrund Stahlbeton,
Grundbeschichtung für Dispersionsfarbe, pigmentiert, haftvermittelnd
Schlussbeschichtung aus Dispersionsfarbe, wasserbasiert, stumpfmatt, scheuerbeständig, DIN EN 13300, deckend, Nassabriebbeständigkeit Klasse 2 DIN EN 13300, Farbton RAL 9016, verkehrsweiß
Die erforderlichen Arbeits- und Schutzgerüste sind in den Preis einzukalkulieren.
Menge: 60,000 lfm
DIN276_18: 354

**1.4.3.25 Decke TRH 1**
*** EP-Aufgliederung gefordert
Decke Erst- und Schlussbeschichtung Decke, Beton, Dispersionsfarbe weiß NAK 2 bis 5,40
Erstbeschichtung an Decke, innen, Untergrund Stahlbeton,
Grundbeschichtung für Dispersionsfarbe, pigmentiert, haftvermittelnd,
Schlussbeschichtung aus Dispersionsfarbe, wasserbasiert, matt DIN EN 13300, deckend, Nassabriebbeständigkeit Klasse 2 DIN EN 13300, Farbton 'RAL 9016 verkehrsweiß'

Arbeitshöhe der zu bearbeitenden Fläche bis 5,40 m
Das für die Arbeiten erforderliche Gerüst ist in die Position mit einzukalkulieren.
Menge: 30,000 m²
DIN276_18: 354

**1.4.3.30 Wangen Treppenauge Trepppenhaus 2**
*** EP-Aufgliederung gefordert
Wangen Treppenauge Trepppenhaus 2
Erstbeschichtung an Wangen nach Montage der Geländer, innen, Untergrund Stahlbeton,
Grundbeschichtung für Dispersionsfarbe, pigmentiert, haftvermittelnd
Schlussbeschichtung aus Dispersionsfarbe, wasserbasiert, stumpfmatt, scheuerbeständig, DIN EN 13300, deckend, Nassabriebbeständigkeit Klasse 2 DIN EN 13300, Farbton RAL 9016, verkehrsweiß
Die erforderlichen Arbeits- und Schutzgerüste sind in den Preis einzukalkulieren.
Menge: 50,000 lfm
DIN276_18: 354

**1.4.3.35 Decke TRH 2**
*** EP-Aufgliederung gefordert
Decke TRH 2
Decke Erst- und Schlussbeschichtung Decke, Beton, Dispersionsfarbe weiß NAK 2 bis 5,40
Erstbeschichtung an Decke, innen, Untergrund Stahlbeton,
Grundbeschichtung für Dispersionsfarbe, pigmentiert, haftvermittelnd,
Schlussbeschichtung aus Dispersionsfarbe, wasserbasiert, matt DIN EN 13300, deckend, Nassabriebbeständigkeit Klasse 2 DIN EN 13300, Farbton RAL 9016 verkehrsweiß

Arbeitshöhe der zu bearbeitenden Fläche bis 5,40 m
Das für die Arbeiten erforderliche Gerüst ist in die Position mit einzukalkulieren.
Menge: 30,000 m²
DIN276_18: 354

**1.4.3.40 Treppenauflager, Rundschnur einbringen**
*** EP-Aufgliederung gefordert
Treppenauflager, Rundschnur einbringen
Rundschnur, schwarz, unterseitig für die Ausbildung der Schattenfugen liefern und einsetzen.
Menge: 100,000 m
DIN276_18: 354

**1.4.3.45 Treppenfugen zur Wand versiegeln**
*** EP-Aufgliederung gefordert
Treppenfugen zur Wand versiegeln
Bewegungsfuge als PU-Fuge, elastisch Versiegeln
Einbringen einer PE-Schnur-Dichtschnur in der gesamten Längen, zuvor die Schallentkopplungsmatte, bauseits, zurückschneiden. Fuegenbreite 20 mm.
Versiegeln auf Polyurethan-Basis und Anstrich. Farbe Anstrich nach Wahl AG. einschließlich Flankenbildung.
Treppenhaus 1 und Treppenhaus 2.
Menge: 150,000 m
DIN276_18: 354

##### Bereich 1.4.4 Metallbeschichtungen

*Hinweis: Beschichtung Stahltürblätter*
Werkseitig vorgrundierte Türelemente wie folgt beschichten:

Untergrundvorbereitung
Vorbereitung der werkseitig vorgrundierten Zargen und Türblätter aus Stahlblech durch mattes anschleifen, entfetten und ggf. sonstigen erforderlichen Maßnahmen zur Herstellung eines tragfähigen Untergrundes für nachfolgende Beschichtung. Grundierung der vorbereiteten Flächen mit zweikomponentiger gut füllender Haftgrundierung.

Zwischen- und Schlussbeschichtung
mit wasserbasiertem Acrylharzlack, PU-verstärkt, deckend, seidenmatt,
Farbton: s. Positionen
Zargen ohne Falzdichtungen, diese werden erst nach den Anstricharbeiten bauseits eingesetzt.

**1.4.4.5 Türelement Treppenhaus 1, DA**
*** EP-Aufgliederung gefordert
Türelement Treppenhaus 1, DA
Erstbeschichtung Stahlblech-Türelement bestehend aus Türblatt und Zarge,
Rohbaumaß Breite 1,135 m und Rohbaumaß Höhe ab OK FFB 2,010 m, Zargenmaterial Stahl;  Zargenoberfläche grundiert für Anstrich; Farbe: Fassadentür, RAL 7043 - Verkehrsgrau; Türblatt Stahlblech; Türblatt Oberfläche grundiert für Anstrich; Farbe wie Zarge.
Maulweite für 250 mm- Stahlbetonwand
Profilabwicklung Zarge bis 330 mm
Türnummer TUE-R7-5-202-1, 1-fügelig,
Menge: 1,000 St
DIN276_18: 345

**1.4.4.10 Türelement Treppenhaus 2, E1**
*** EP-Aufgliederung gefordert
Türelement Treppenhaus 2, E1
Erstbeschichtung Stahlblech-Türelement bestehend aus Türblatt und Zarge,
Rohbaumaß Breite 1,37 m und Rohbaumaß Höhe ab OK FFB 3,10 m, Zargenmaterial Stahl;  Zargenoberfläche grundiert für Anstrich; Farbe: Fassadentür, RAL 7043 - Verkehrsgrau; Türblatt Stahlblech; Türblatt Oberfläche grundiert für Anstrich; Farbe wie Zarge.
Maulweite für 300 mm- Stahlbetonwand
Profilabwicklung Zarge bis 350 mm
Türnummer TUE-R7-1-207-2, 1-fügelig
Menge: 1,000 St
DIN276_18: 345

**1.4.4.15 Türelemente Flur/RELT Steigep. A/B**
*** EP-Aufgliederung gefordert
Türelemente Flur/RELT Steigep. A/B
Erstbeschichtung Stahlblech-Türelement bestehend aus Türblatt und Zarge,
Rohbaumaß Breite 0,76 m und Rohbaumaß Höhe ab OK FFB 2,135 m, Zargenmaterial Stahl aös Eckzarge;  Zargenoberfläche grundiert für Anstrich; Farbe: Fassadentür, RAL 9016; Türblatt Stahlblech; Türblatt Oberfläche grundiert für Anstrich; Farbe wie Zarge.
Profilabwicklung Zarge bis 150 mm
Türnummer:
TUE-R7-2-203-1, EG
TUE-R7-01-209-1, KG
TUE-R7-01-204-1, KG
Menge: 3,000 St
DIN276_18: 345

**1.4.4.20 Türelemente Flur/Schacht E1, E3, E4, KG**
*** EP-Aufgliederung gefordert
Türelemente Flur/Schacht E1, E3, E4, KG
Erstbeschichtung Stahlblech-Türelement bestehend aus Türblatt und Zarge,
Rohbaumaß Breite 1,01 m und Rohbaumaß Höhe ab OK FFB 2,01 m, Zargenmaterial Stahl als Eckzarge;  Zargenoberfläche grundiert für Anstrich; Farbe: Fassadentür, RAL 9016; Türblatt Stahlblech; Türblatt Oberfläche grundiert für Anstrich; Farbe wie Zarge.
Profilabwicklung Zarge bis 150 mm
Türnummern:
TUE-R7-3-209-1
TUE-R7-3-210-1
TUE-R7-3-211-1
TUE-R7-4-209-1
TUE-R7-4-210-1
TUE-R7-4-211-1
TUE-R7-01-201-1
TUE-R7-01-205-1
TUE-R7-01-208-1
Menge: 9,000 St
DIN276_18: 345

**1.4.4.25 Türelemente Flur/ELT, E0, E1, E2, KG**
*** EP-Aufgliederung gefordert
Türelemente Flur/ELT
Erstbeschichtung Stahlblech-Türelement bestehend aus Türblatt und Zarge,
Rohbaumaß Breite 1,135 m und Rohbaumaß Höhe ab OK FFB 2,135 m, Zargenmaterial Stahl als Eckzarge;  Zargenoberfläche grundiert für Anstrich; Farbe: Fassadentür, RAL 9016; Türblatt Stahlblech; Türblatt Oberfläche grundiert für Anstrich; Farbe wie Zarge.
Profilabwicklung Zarge bis 150 mm
Türnummern:
TUE-R7-0-209-1
TUE-R7-0-204-1
TUE-R7-1-204-1
TUE-R7-1-209-1
TUE-R7-2-105-1
TUE-R7-01-101-1
TUE-R7-01-106-1
TUE-R7-01-123-1
TUE-R7-01-126-1
TUE-R7-01-128-1
TUE-R7-01-100-1
TUE-R7-01-125-1
TUE-R7-01-132-1
TUE-R7-01-127-1
TUE-R7-01-105-1
TUE-R7-01-108-1
TUE-R7-01-131-1
TUE-R7-01-129-1
TUE-R7-01-124-1
TUE-R7-01-130-1
Menge: 20,000 St
DIN276_18: 345

**1.4.4.30 Türelemente Technik, E1, KG**
*** EP-Aufgliederung gefordert
Türelemente Flur/ELT, E1, KG
Erstbeschichtung Stahlblech-Türelement bestehend aus Türblatt und Zarge,
Rohbaumaß Breite 1,51 m und Rohbaumaß Höhe ab OK FFB 2,135 m, Zargenmaterial Stahl als Umfassungszarge;  Zargenoberfläche grundiert für Anstrich; Farbe: Fassadentür, RAL 9016; Türblatt Stahlblech; Türblatt Oberfläche grundiert für Anstrich; Farbe wie Zarge.
Profilabwicklung Zarge bis 350 mm
Türnummern:
TUE-R7-01-112-1
TUE-R7-1-147-1
Menge: 2,000 St
DIN276_18: 345

**1.4.4.35 Türelemente Lager, KG**
*** EP-Aufgliederung gefordert
Türelemente Lager, KG
Erstbeschichtung Stahlblech-Türelement bestehend aus Türblatt und Zarge,
Rohbaumaß Breite 1,76 m und Rohbaumaß Höhe ab OK FFB 2,135 m, Zargenmaterial Stahl als Umfassungszarge;  Zargenoberfläche grundiert für Anstrich; Farbe: Fassadentür, RAL 9016; Türblatt Stahlblech; Türblatt Oberfläche grundiert für Anstrich; Farbe wie Zarge.
Profilabwicklung Zarge bis 350 mm
Türnummern:
TUE-R7-01-113-1
TUE-R7-01-118-1
Menge: 2,000 St
DIN276_18: 345

**1.4.4.40 Türlement Flur, KG**
*** EP-Aufgliederung gefordert
Türelemente Flur, KG
Erstbeschichtung Stahlblech-Türelement bestehend aus Türblatt und Zarge,
Rohbaumaß Breite 1,85 m und Rohbaumaß Höhe ab OK FFB 2,135 m, Zargenmaterial Stahl als Umfassungszarge;  Zargenoberfläche grundiert für Anstrich; Farbe: Fassadentür, RAL 9016; Türblatt Stahlblech; Türblatt Oberfläche grundiert für Anstrich; Farbe wie Zarge.
Profilabwicklung Zarge bis 350 mm
Türnummern:
TUE-R7-01-119-1
Menge: 1,000 St
DIN276_18: 345

**1.4.4.45 Türelement Technik, E2, KG**
*** EP-Aufgliederung gefordert
Türelemente Technik, E2, KG
Erstbeschichtung Stahlblech-Türelement bestehend aus Türblatt und Zarge,
Rohbaumaß Breite 1,855 m und Rohbaumaß Höhe ab OK FFB 2,135 m, Zargenmaterial Stahl als Umfassungszarge;  Zargenoberfläche grundiert für Anstrich; Farbe: Fassadentür, RAL 9016; Türblatt Stahlblech; Türblatt Oberfläche grundiert für Anstrich; Farbe wie Zarge.
Profilabwicklung Zarge bis 350 mm
Türnummern:
TUE-R7-01-2-100-1
TUE-R7-01-01-121-1
TUE-R7-01-120-1
Menge: 3,000 St
DIN276_18: 345

**1.4.4.50 Türelement Technik, KG**
Türelemente Technik, KG
Erstbeschichtung Stahlblech-Türelement bestehend aus Türblatt und Zarge,
Rohbaumaß Breite 2,26 m und Rohbaumaß Höhe ab OK FFB 2,26 m, Zargenmaterial Stahl als Eckzarge;  Zargenoberfläche grundiert für Anstrich; Farbe: Fassadentür, RAL 9016; Türblatt Stahlblech; Türblatt Oberfläche grundiert für Anstrich; Farbe wie Zarge.
Profilabwicklung Zarge bis 150 mm
Türnummern:
TUE-R7-01-102-1
TUE-R7-01-103-1
Menge: 2,000 St
DIN276_18: 345

**1.4.4.55 Reparaturanstrich Türzargen, bis RBM 1,26x2,2,67m, bis MW150mm**
*** EP-Aufgliederung gefordert
Reparaturanstrich an fertig beschichteten Zargen nach Beschädigungen durch Dritte, einschl. der erforderlichen Schleif- und Beispachtelarbeiten.

Baurichtmaß bis 1,26 x 2,670 m,
Maulweite bis 115 mm,
Profilabwicklung bis 300 mm

Abrechnung je Zarge mit bis zu 3 Ausbesserungsstellen.
Menge: 5,000 St
DIN276-1_08: 344
DIN276_18: 344

**1.4.4.60 Reparaturanstrich Türzargen, bis RBM 1,135x2,135m, bis MW 175mm**
*** EP-Aufgliederung gefordert
Reparaturanstrich an fertig beschichteten Zargen nach Beschädigungen durch Dritte, einschl. der erforderlichen Schleif- und Beispachtelarbeiten.

Baurichtmaß bis 1,135 x 2,135 m,
Maulweite bis 175 mm,
Profilabwicklung bis 330 mm

Abrechnung je Zarge mit bis zu 3 Ausbesserungsstellen.
Menge: 5,000 St
DIN276-1_08: 344
DIN276_18: 344

**1.4.4.65 Reparaturanstrich Türzargen, bis RBM 1,010x2,135m, bis MW 150mm**
*** EP-Aufgliederung gefordert
Reparaturanstrich an fertig beschichteten Zargen nach Beschädigungen durch Dritte, einschl. der erforderlichen Schleif- und Beispachtelarbeiten.

Baurichtmaß bis 1,010 x 2,135 m,
Maulweite bis 150 mm,
Profilabwicklung bis 300 mm

Abrechnung je Zarge mit bis zu 3 Ausbesserungsstellen.
Menge: 5,000 St
DIN276-1_08: 344
DIN276_18: 344

**1.4.4.70 Zulage Abklebearbeiten Quellband, Plakette**
*** EP-Aufgliederung gefordert
Zulage zu Vorpositionen "Türelement beschichten" für das Abkleben des Quellbandes und der Kennzeichnungsplakette bei Brandschutztürelementen.
Breite Quellband ca. 3 cm, umlaufend an Türblattkante,
Türelemente bis BxH 1,01 x 2,135 m
Menge: 5,000 St
DIN276-1_08: 344
DIN276_18: 344

##### Bereich 1.4.5 Anstrich Geländer in den Treppenhäusern

**1.4.5.5 Endbeschichtung Treppengeländer, Innen**
*** EP-Aufgliederung gefordert
Endbeschichtung Treppengeländer, Innen
Flachstahlgeländer für Treppe im Innenbereich,Treppenlauf
gerade, 2-läufig, mit Zwischenpodest, bestehend aus Ober- und Untergurt, Pfosten und Füllstäbe, Geländerhöhe 1100 mm über OKFB,
Pfostenabstand bis ca. 900 mm,
lichter Stababstand ca. 110 mm ( bis max. 120 mm )
Geländerkonstrukion grundiert

Gesamthöhe Geländer: 1350 mm
Ober- und Untergurt:  50/10 mm
Pfosten:  50/10/1330 mm
Füllstäbe:  50/10/1330
Fahnenblech:  10/10/100 mm

Handlaufträger aus gebogenem rundem Vollprofil,
L/H 75/65 mm, D 10 mm
Ausführungsort:
Treppenhaus 1 und Treppenhaus 2
Pfosten und Füllstäbe lackiert
Farbangabe: 7043 - Verkehrsgrau B

Notwendige Gerüste sind einzukalkulieren.
Menge: 100,000 m²
DIN276_18: 344

##### Bereich 1.4.6 Fugen, Sonstiges

**1.4.6.5 Fugenversiegelung Acryl, H bis 3,50m**
*** EP-Aufgliederung gefordert
Dauerelastische Fugenversiegelung im Bereich der stumpfen Anschlüsse Decke / Wand und Wand / Wand, vor Ausführung der Beschichtungsarbeiten, mit einkomponentiger Acryldichtmasse n. DIN EN 15651-1, Farbton weiß, überstreichbar.
Fugenbreite bis max. 10 mm
Raumhöhe bis 3,50 m
Menge: 1000,000 m
DIN276-1_08: 345
DIN276_18: 345

**1.4.6.10 Fugenversiegelung Acryl, Fensterbank**
*** EP-Aufgliederung gefordert
Umlaufende dauerelastische Fugenversiegelung der Fensterbänke, Brüstungs- und Leibungsbereich, vor Ausführung der Beschichtungsarbeiten mit einkomponentiger Acryldichtmasse n. DIN EN 15651-1, Farbton weiß, überstreichbar.
Fugenbreite bis max. 10 mm
Menge: 400,000 m
DIN276-1_08: 345
DIN276_18: 345

**1.4.6.15 Fugenversiegelung Acryl, Fliesenspiegel**
*** EP-Aufgliederung gefordert
Dauerelastische Fugenversiegelung im Bereich der Anschlüsse Fliesenspiegel und Wand, vor Ausführung der Beschichtungsarbeiten, mit einkomponentiger Acryldichtmasse n. DIN EN 15651-1, Farbton weiß, überstreichbar.
Fugenbreite bis max. 10 mm
Menge: 150,000 m
DIN276-1_08: 345
DIN276_18: 345

**1.4.6.20 Anschlussfuge abdichten Zarge elast.Dichtstoff Acrylatdispersion, Massivwände**
*** EP-Aufgliederung gefordert
Anschlussfuge abdichten zwischen Zarge aus beschichtetem Metall und Massivwänden, innen, mit elastischem Dichtstoff, Basis Acrylatdispersion, farbig, Farbton weiß, überstreichbar
Verhältnis Fugenbreite zu Dichtstofftiefe 1:1, einschl. reinigen.
Menge: 200,000 m
Leistungsbereichkatalog: 034
DIN276-1_08: 345
DIN276_18: 345

**1.4.6.25 Anschlussfuge abdichten Zarge elast.Dichtstoff Acrylatdispersion, GK**
*** EP-Aufgliederung gefordert
Anschlussfuge abdichten zwischen Zarge aus beschichtetem Metall und Gipsplatten, innen, mit elastischem Dichtstoff, Basis Acrylatdispersion, farbig,Farbton weiß, überstreichbar
Verhältnis Fugenbreite zu Dichtstofftiefe 1:1, einschl. reinigen.
Menge: 210,000 m
Leistungsbereichkatalog: 034
DIN276-1_08: 345
DIN276_18: 345

**1.4.6.30 Spachtelung Fuge Brandschutztüren Dispersions-Spachtelmasse Q3**
*** EP-Aufgliederung gefordert
Fugen beidseitig ausspachteln an Unterseite der vierseitig umlaufenden Blockzargen von T90 Schachttüren, innen,
Untergrund Zementmörtel, Oberfläche glatt,
spachteln mit kunststoffmodifizierter Spachtelmasse,
Gipsbasis, einschl. Grundierung mit Mörtelkontakt
abgestimmt auf die Spachtelmasse,
2 x  mit Dispersionsspachtelmasse aufziehen
und abrichten, Spachtelung Qualitätsstufe Q3 geglättet,
spachteln, ganzflächig, für Beschichtung mit
dünnflüssigen Anstrich geeignet, einschl. dem vorherigen Beispachteln von Ausbruchstellen, Lunkern und Rissen.

Material:
- besonders gesundheitsverträgliches E.L.F.-Produkt:
  emissionsarm, lösemittel- und weichmacherfrei sowie
  frei von foggingaktiven Substanzen (mit Nachweis)
- hochwertige, weiße, Spritz- und Handspachtelmasse
  auf Dispersionsbasis; verarbeitbar mit Airless-Geräten
- rissfrei durchtrocknend und trocken schleifbar
- lösemittel- und weichmacherfrei
- mit hoher Haftfestigkeit, difussionsfähig
- mit erhöhter Feuchtigkeitsbeständigkeit
- Grundlage für Anstrich mit Dispersionsfarbe
Menge: 180,000 m
DIN276-1_08: 345
DIN276_18: 345

**1.4.6.35 Abschlussprofil an Trockenbauwand (Gleitender Deckenanschluss)**
*** EP-Aufgliederung gefordert
LIefern und einbauen von einem horizontalen Wandabschlussrprofil auf die 2. Lage von der Trockenbauwand zur Decke.
Profil anspachteln für einen bündigen Übergang auf die Wandfläche.
Plan: R7-ARC-18-XX.D08-A
Menge: 1200,000 m
DIN276_18: 345

**1.4.6.40 Anstrich Bauteil-Stoßfugen**
*** EP-Aufgliederung gefordert
Erstbeschichtung auf Bauteil-Stoßfugen, innen, Untergrund PU-Fugendichtstoff,

Zwischen- und Schlussbeschichtung mit Reinacrylatdispersion, emissionsarm, lösemittel- und weichmacherfrei, frei von foggingaktiven Substanzen, hoch wasserdampfdiffusionsfähig,
desinfektionsmittelbeständig,
seidenmatt DIN EN 13300, deckend, weiß,
Nassabriebbeständigkeit Klasse 2 DIN EN 13300, Kontrastverhältnis Klasse 2 DIN EN 13300,

Fugenbreite: 30 mm
Arbeitshöhe bis 3,50 m
Menge: 60,000 m
DIN276_18: 345

**1.4.6.45 Gleitender Deckenanschluss Mauerwerk**
*** EP-Aufgliederung gefordert
Gleitender Deckenanschluss Mauerwerk
Stahlwinkel vorbereiten, grundieren und beschichten.
Plan: R7-ARC-18-XX.D09-A
Menge: 300,000 m
DIN276_18: 354

**1.4.6.50 Kleine Flächen anstreichen bis 0,16 m²**
*** EP-Aufgliederung gefordert
Kleine Flächen anstreichen
Flächen bis 0,16 m²
Überholungsbeschichtung auf Wänden, innen, GK, bauseits, mineralischer Putzuntergrund, bauseit und Spachtelflächen, wie zuvor ausgeschrieben.

Schlussbeschichtung mit Reinacrylatdispersion, emissionsarm, lösemittel- und weichmacherfrei, frei von foggingaktiven Substanzen, hoch wasserdampfdiffusionsfähig,
desinfektionsmittelbeständig,
seidenmatt DIN EN 13300, deckend, weiß, Nassabriebbeständigkeit Klasse 2 DIN EN 13300, Kontrastverhältnis Klasse 2 DIN EN 13300

Arbeitshöhe bis 3,50 m
Farbe: RAL 9016 verkehrsweiß,
Menge: 10,000 Stck
DIN276_18: 345

**1.4.6.55 Kleine Flächen anstreichen bis 0,7 m²**
*** EP-Aufgliederung gefordert
*** Bezugsbeschreibung
Kleine Flächen anstreiche bis 0,7 m²
Flächen bis 0,04 m²
Überholungsbeschichtung auf Wänden, innen, GK, Mineralischer Putzuntergrund- und Spachtelflächen

Schlussbeschichtung mit Reinacrylatdispersion, emissionsarm, lösemittel- und weichmacherfrei, frei von foggingaktiven Substanzen, hoch wasserdampfdiffusionsfähig,
desinfektionsmittelbeständig,
seidenmatt DIN EN 13300, deckend, weiß, Nassabriebbeständigkeit Klasse 2 DIN EN 13300, Kontrastverhältnis Klasse 2 DIN EN 13300

Arbeitshöhe bis 3,50 m
Farbe: RAL 9016 verkehrsweiß,
Menge: 10,000 Stck
DIN276_18: 345

**1.4.6.60 jedock RAL 7043 - Verkehrsgrau B**
*** EP-Aufgliederung gefordert
*** wie Position 1.4.6.55
Menge: 10,000 Stck
DIN276_18: 345

**1.4.6.65 Fugenarmierung mit Gewebestreifen**
*** EP-Aufgliederung gefordert
Fugenarmierung mit Gewebestreifen
Fugenarmierung an Materialwechsel im Untergrund. z. B. GK/Putz einschl. Beispachteln der angrenzenden Flächen.
Menge: 150,000 m
DIN276_18: 345

**1.4.6.70 Kunststoffabschlußprofil für die GK-Schattenfuge**
*** EP-Aufgliederung gefordert
Kunststoffabschlußprofil für die GK-Schattenfuge
Als Flachprofil auf die Schnittkanten des Trockenbauwandabscluss kleben, zuvor auf Genauigkeit ausrichten.
Menge: 800,000 m
DIN276_18: 345

**1.4.6.75 Ananrbeiten an Einbauten**
*** EP-Aufgliederung gefordert
Ananrbeiten an Einbauten

Erstbeschichtung an Kabelkanal und anderen Wandaufbauten und -einbauten anarbeiten. Untergrund Stahlbeton, bauseits, Putz, bauseits, Gipskarton, bauseits.
Grundbeschichtung für Dispersionsfarbe, pigmentiert, haftvermittelnd
Schlussbeschichtung aus Dispersionsfarbe, wasserbasiert, stumpfmatt, scheuerbeständig, DIN EN 13300, deckend, Nassabriebbeständigkeit Klasse 2 DIN EN 13300, Farbton RAL 9016, verkehrsweiß
Arbeitshöhe der zu bearbeitenden Fläche bis 3,50 m
Menge: 10,000 m
DIN276_18: 345

**1.4.6.80 Arbeitsunterbrechung und Wiederaufnahme in einzelnen Bereichen**
*** EP-Aufgliederung gefordert
Arbeitsunterbrechung und Wiederaufnahme in einzelnen Bereichen
Können Arbeiten nicht in einem Bereich fertiggestellt werden, so gilt nach Rücksprache mit der Bauleitung, diese Position für die Wiederaufnahme in dem Bereich heran zu ziehen.
Menge: 20,000 Stck
DIN276_18: 345

**1.4.6.85 Schutz von bauseitigen Aufbauten**
*** EP-Aufgliederung gefordert
Schutz von bauseitigen Aufbauten
Schützen von TGA-Gewerken verbauten Leitungen, Kabeln u. ä. nur nach Abstimmung mit der Bauleitung.
Menge: 50,000 m
DIN276_18: 345

#### Untertitel 1.5 Stundenlohnarbeiten

*Hinweis: Hinweis Stundenlohnarbeiten*
Stundenlohnarbeiten werden nach Stundenverrechnungssätzen, in denen Lohn- und Gehaltskosten, Lohn- und Gehaltsnebenkosten, Sozialkassenbeiträge, Vermögenswirksame Leistungen und Gewinn enthalten sind, vergütet. Zuschläge für Mehr-, Nacht-, Sonntags- und Feiertagsarbeit sowie Erschwerniszuschläge sind nicht in die Stundenverrechnungssätze mit einzubeziehen, sondern - sofern sie nicht schon als Teilleistungspositionen im Leistungsverzeichnis enthalten sind - im Bedarfsfall zu vereinbaren und gesondert nachzuweisen. Der Bieter erklärt, dass der Stundenverrechnungssatz unter Beachtung der preisrechtlichen Vorschriften ermittelt wurde und unabhängig von der Anzahl der abgerechneten Stunden gilt.
Stundenlohnarbeiten werden nur vergütet, wenn deren Ausführung vom AG angeordnet wurde (zu § 2 Abs. 10 VOB/B)

##### Bereich 1.5.1 Stundenlohnarbeiten

**1.5.1.5 Bauhelfer/-in**
*** EP-Aufgliederung gefordert
Stundenlohnarbeiten durch Bauhelfer/-in
der Verrechnungssatz für die jeweilige Arbeitskraft umfasst sämtliche Aufwendungen wie Lohn- und Gehaltskosten, Lohn- und Gehaltsnebenkosten, Zuschläge, lohngebundene und lohnabhängige Kosten, sonstige Sozialkosten, Gemeinkosten, Wagnis und Gewinn.
Menge: 50,000 Std
DIN276_18: 345

**1.5.1.10 Facharbeiter/-in**
*** EP-Aufgliederung gefordert
Stundenlohnarbeiten durch Facharbeiter/-in
der Verrechnungssatz für die jeweilige Arbeitskraft umfasst sämtliche Aufwendungen wie Lohn- und Gehaltskosten, Lohn- und Gehaltsnebenkosten, Zuschläge, lohngebundene und lohnabhängige Kosten, sonstige Sozialkosten, Gemeinkosten, Wagnis und Gewinn.
Menge: 40,000 Std
DIN276_18: 345

**1.5.1.15 Fachvorarbeiter/-in**
*** EP-Aufgliederung gefordert
Stundenlohnarbeiten durch Fachvorarbeiter/-in
der Verrechnungssatz für die jeweilige Arbeitskraft umfasst sämtliche Aufwendungen wie Lohn- und Gehaltskosten, Lohn- und Gehaltsnebenkosten, Zuschläge, lohngebundene und lohnabhängige Kosten, sonstige Sozialkosten, Gemeinkosten, Wagnis und Gewinn.
Menge: 20,000 Std
DIN276_18: 345
